# Regulador de caudal de ar

- Propriedade do ficheiro: CYPE INGENIEROS, S.A.
- Formato: FIEBDC-3/2002
- Âmbito geográfico: Angola
- Moeda: AOA
- Custos indirectos: 3.00 %
- IVA: 18.00 %

## I Instalações

### IC Aquecimento, arrefecimento, climatização e A.Q.S.

#### ICR Sistemas de condução de ar

**ICR100** Ud Regulador de caudal de ar.
Regulador circular electrónico de caudal de ar variável com gama de diferenças de pressão de 20 a 1000 Pa, com potenciómetros de ajuste, para conduta de 125 mm de diâmetro, ajuste do caudal entre um valor mínimo e um valor máximo, carcaça e acessórios de chapa de aço galvanizado, comporta de chapa de aço, tubos do sensor de alumínio. Inclusive acessórios de montagem e elementos de fixação.
Inclui: Marcação. Colocação e fixação. Verificação do seu correcto funcionamento.
Critério de medição de projecto: Número de unidades previstas, segundo documentação gráfica de Projecto.
Critério de medição de obra: Medir-se-á o número de unidades realmente executadas segundo especificações de Projecto.

| Código | Un | Descrição | Rendimento | Preço | Importância |
|---|---|---|---|---|---|
| mt42trx640b | Ud | Regulador circular electrónico de caudal de ar variável com gama de diferenças de pressão de 20 a 1000 Pa, com potenciómetros de ajuste, para conduta de 125 mm de diâmetro, ajuste do caudal entre um valor mínimo e um valor máximo, carcaça e acessórios de chapa de aço galvanizado, comporta de chapa de aço, tubos do sensor de alumínio. (material) | 1.000 | 741244.42 | 741244.42 |
| mo005 | h | Oficial de 1ª instalador de ar condicionado. (mão de obra) | 0.148 | 1057.30 | 156.48 |
| mo104 | h | Ajudante de instalador de ar condicionado. (mão de obra) | 0.148 | 603.82 | 89.37 |
| % | % | Custos directos complementares | 2 % | 741490.27 | 14829.81 |
|  |  | Custos directos |  |  | 756320.08 |
