# Aplique

- Propriedade do ficheiro: CYPE INGENIEROS, S.A.
- Formato: FIEBDC-3/2002
- Âmbito geográfico: Angola
- Moeda: AOA
- Custos indirectos: 3.00 %
- IVA: 18.00 %

## I Instalações

### II Iluminação

#### III Instalação interior

**III160** Ud Aplique.
Aplique de parede, de 280x130x280 mm, para 1 lâmpada fluorescente TC-D de 26 W, com corpo de luminária de alumínio de cor RAL 9010, difusor de vidro soprado opalino liso mate, protecção IP44 e isolamento classe F. Instalação em superfície. Inclusive lâmpadas.
Inclui: Marcação. Montagem, ligação e verificação do seu correcto funcionamento.
Critério de medição de projecto: Número de unidades previstas, segundo documentação gráfica de Projecto.
Critério de medição de obra: Medir-se-á o número de unidades realmente executadas segundo especificações de Projecto.

| Código | Un | Descrição | Rendimento | Preço | Importância |
|---|---|---|---|---|---|
| mt34lim030a | Ud | Aplique de parede, de 280x130x280 mm, para 1 lâmpada fluorescente TC-D de 26 W, com corpo de luminária de alumínio de cor RAL 9010, difusor de vidro soprado opalino liso mate, protecção IP44 e isolamento classe F. (material) | 1.000 | 198373.53 | 198373.53 |
| mt34tuf020o | Ud | Lâmpada fluorescente compacta TC-D de 26 W. (material) | 1.000 | 4314.16 | 4314.16 |
| mo003 | h | Oficial de 1ª electricista. (mão de obra) | 0.197 | 897.29 | 176.77 |
| mo102 | h | Ajudante de electricista. (mão de obra) | 0.197 | 512.50 | 100.96 |
| % | % | Custos directos complementares | 2 % | 202965.42 | 4059.31 |
|  |  | Custos directos |  |  | 207024.73 |
