# Torneira electrónica formada por torneira electrónica, elementos de ligação, transformador 230/12 V, electroválvula e uma válvula de seccionamento

- Propriedade do ficheiro: CYPE INGENIEROS, S.A.
- Formato: FIEBDC-3/2002
- Âmbito geográfico: Angola
- Moeda: AOA
- Custos indirectos: 3.00 %
- IVA: 18.00 %

## S Equipamentos fixos e sinalização

### SG Torneiras

#### SGU Para urinóis

**SGU030** Ud Torneira electrónica formada por torneira electrónica, elementos de ligação, transformador 230/12 V, electroválvula e uma válvula de seccionamento.
Torneira electrónica formada por torneira electrónica com accionamento da descarga por infravermelhos, para urinol, descarga de 1 litro, fixação rápida, alimentação por transformador 230/12 V. Inclusive elementos de ligação, transformador 230/12 V, electroválvula e uma válvula de seccionamento. Totalmente instalada, ligada, testada e em funcionamento.
Inclui: Marcação. Colocação da torneira. Ligação.
Critério de medição de projecto: Número de unidades previstas, segundo documentação gráfica de Projecto.
Critério de medição de obra: Medir-se-á o número de unidades realmente colocadas segundo especificações de Projecto.

| Código | Un | Descrição | Rendimento | Preço | Importância |
|---|---|---|---|---|---|
| mt31gsp040bb | Ud | Torneira electrónica com accionamento da descarga por infravermelhos, para urinol, descarga de 1 litro, fixação rápida, alimentação por transformador 230/12 V; inclusive elementos de ligação, transformador 230/12 V, electroválvula e uma válvula de seccionamento. (material) | 1.000 | 120814.32 | 120814.32 |
| mt37www010 | Ud | Material auxiliar para instalações de abastecimento de água. (material) | 1.000 | 597.77 | 597.77 |
| mo008 | h | Oficial de 1ª canalizador. (mão de obra) | 0.665 | 630.15 | 419.05 |
| % | % | Custos directos complementares | 2 % | 121831.14 | 2436.62 |
|  |  | Custos directos |  |  | 124267.76 |
