# Painel de controlo para projectores de iluminação led de piscina

- Propriedade do ficheiro: CYPE INGENIEROS, S.A.
- Formato: FIEBDC-3/2002
- Âmbito geográfico: Angola
- Moeda: AOA
- Custos indirectos: 3.00 %
- IVA: 18.00 %

## U Infra-estruturas no logradouro

### UP Piscinas

#### UPI Iluminação

**UPI011** Ud Painel de controlo para projectores de iluminação led de piscina, com transformador eléctrico 230/12 V, com função para acender e apagar, alteração de colores, sequências, velocidade das sequências e temporização dos projectores.
Painel de controlo para projectores de iluminação led de piscina, com transformador eléctrico 230/12 V, com função para acender e apagar, alteração de colores, sequências, velocidade das sequências e temporização dos projectores. Totalmente instalado e em funcionamento.
Inclui: Marcação. Colocação da caixa para o quadro. Montagem dos componentes.
Critério de medição de projecto: Número de unidades previstas, segundo documentação gráfica de Projecto.
Critério de medição de obra: Medir-se-á o número de unidades realmente executadas segundo especificações de Projecto.

| Código | Un | Descrição | Rendimento | Preço | Importância |
|---|---|---|---|---|---|
| mt47pil005b | Ud | Painel de controlo para projectores de iluminação led de piscina, com transformador eléctrico 230/12 V, com função para acender e apagar, alteração de colores, sequências, velocidade das sequências e temporização dos projectores. (material) | 1.000 | 103147.06 | 103147.06 |
| mt34www011 | Ud | Material auxiliar para instalação de dispositivo de iluminação. (material) | 1.000 | 384.28 | 384.28 |
| mo003 | h | Oficial de 1ª electricista. (mão de obra) | 1.332 | 630.15 | 839.36 |
| mo102 | h | Ajudante de electricista. (mão de obra) | 1.332 | 357.20 | 475.79 |
| % | % | Custos directos complementares | 2 % | 104846.49 | 2096.93 |
|  |  | Custos directos |  |  | 106943.42 |
