# Depósito de armazenamento de água depurada de polietileno de alta densidade, de 3000 litros

- Propriedade do ficheiro: CYPE INGENIEROS, S.A.
- Formato: FIEBDC-3/2002
- Âmbito geográfico: Angola
- Moeda: AOA
- Custos indirectos: 3.00 %
- IVA: 18.00 %

## U Infra-estruturas no logradouro

### US Tratamento de águas residuais domésticas

#### USE Estações de tratamento de águas

**USE015** Ud Depósito de armazenamento de água depurada de polietileno de alta densidade, de 3000 litros.
Fornecimento e instalação de depósito de armazenamento de água depurada de polietileno de alta densidade, de 3000 litros, formado por dois tanques. Incluindo tampa de registo e aro, e conduta de ventilação. Totalmente montado, ligado e testado.
Inclui: Marcação. Limpeza da base de apoio do depósito. Colocação do depósito. Ligação à estação depuradora. Ligação do escoadouro ao ramal. Instalação das condutas de ventilação. Posicionamento da tampa de registo em correspondência com a tampa de inspecção.
Critério de medição de projecto: Número de unidades previstas, segundo documentação gráfica de Projecto.
Critério de medição de obra: Medir-se-á o número de unidades realmente executadas segundo especificações de Projecto.

| Código | Un | Descrição | Rendimento | Preço | Importância |
|---|---|---|---|---|---|
| mt46fer030d | Ud | Depósito de armazenamento de água depurada de polietileno de alta densidade, de 3000 litros, formado por dois tanques. (material) | 1.000 | 204862.71 | 204862.71 |
| mt46fer040a | Ud | Tampa amovível e aro de ferro fundido dúctil, de 650 mm de diâmetro. (material) | 1.000 | 12577.35 | 12577.35 |
| mt36tie010be | m | Tubo de PVC, série B, de 40 mm de diâmetro e 3 mm de espessura, com extremo abocardado, segundo NP EN 1329-1, com o preço incrementado em 20% relativamente a acessórios e peças especiais. (material) | 3.000 | 538.62 | 1615.86 |
| mt11var009 | l | Líquido de limpeza para colagem com adesivo de tubos e acessórios de PVC. (material) | 0.030 | 3207.57 | 96.23 |
| mt11var010 | l | Cola para tubos e acessórios de PVC. (material) | 0.240 | 4887.47 | 1172.99 |
| mo008 | h | Oficial de 1ª canalizador. (mão de obra) | 2.003 | 600.29 | 1202.38 |
| mo107 | h | Ajudante de canalizador. (mão de obra) | 2.003 | 336.12 | 673.25 |
| % | % | Custos directos complementares | 2 % | 222200.77 | 4444.02 |
|  |  | Custos directos |  |  | 226644.79 |
