# Regulador de caudal de ar

- Propriedade do ficheiro: CYPE INGENIEROS, S.A.
- Formato: FIEBDC-3/2002
- Âmbito geográfico: Angola
- Moeda: AOA
- Custos indirectos: 3.00 %
- IVA: 18.00 %

## I Instalações

### IC Aquecimento, arrefecimento, climatização e A.Q.S.

#### ICR Sistemas de condução de ar

**ICR100** Ud Regulador de caudal de ar.
Regulador de caudal de ar, circular, para sistemas de caudal de ar constante, de tipo auto-mecânico sem consumo de energia exterior, com gama de diferenças de pressão de 50 a 1000 Pa, para conduta de 400 mm de diâmetro, com protecção acústica formada por 40 mm de lã mineral e protecção exterior de chapa galvanizada de 1 mm para redução do ruído de radiação, carcaça de chapa galvanizada, chumaceiras de plástico, comporta de regulação com membrana de poliuretano actuando como amortecedor pneumático, gama de caudais 4:1. Inclusive acessórios de montagem e elementos de fixação.
Inclui: Marcação. Colocação e fixação. Verificação do seu correcto funcionamento.
Critério de medição de projecto: Número de unidades previstas, segundo documentação gráfica de Projecto.
Critério de medição de obra: Medir-se-á o número de unidades realmente executadas segundo especificações de Projecto.

| Código | Un | Descrição | Rendimento | Preço | Importância |
|---|---|---|---|---|---|
| mt42trx630hyc | Ud | Regulador de caudal de ar, circular, para sistemas de caudal de ar constante, de tipo auto-mecânico sem consumo de energia exterior, com gama de diferenças de pressão de 50 a 1000 Pa, para conduta de 400 mm de diâmetro, com protecção acústica formada por 40 mm de lã mineral e protecção exterior de chapa galvanizada de 1 mm para redução do ruído de radiação, carcaça de chapa galvanizada, chumaceiras de plástico, comporta de regulação com membrana de poliuretano actuando como amortecedor pneumático, gama de caudais 4:1. (material) | 1.000 | 1080102.31 | 1080102.31 |
| mo005 | h | Oficial de 1ª instalador de ar condicionado. (mão de obra) | 0.184 | 1057.30 | 194.54 |
| mo104 | h | Ajudante de instalador de ar condicionado. (mão de obra) | 0.184 | 603.82 | 111.10 |
| % | % | Custos directos complementares | 2 % | 1080407.95 | 21608.16 |
|  |  | Custos directos |  |  | 1102016.11 |
