# Estrutura metálica realizada com asnas de aço laminado S355JR (Fe510), L < 10 m, separação de 6 m entre asnas

- Propriedade do ficheiro: CYPE INGENIEROS, S.A.
- Formato: FIEBDC-3/2002
- Âmbito geográfico: Angola
- Custos indirectos: 3.00 %
- Despesas gerais: 13.00 %
- Lucro: 6.00 %
- IVA: 16.00 %

## E Estruturas

### EA Metálicas

#### EAM Montagens industriais

**EAM020** m² Estrutura metálica realizada com asnas de aço laminado S355JR (Fe510), L < 10 m, separação de 6 m entre asnas.
Fornecimento e montagem de asnas, barras e madres de aço laminado EN 10025 S355JR através de uniões soldadas, para distância entre apoios de L < 10 m e separação de 6 m entre asnas, trabalhado e montado em oficina, com preparação de superfícies em grau SA21/2 segundo EN ISO 8501-1 e aplicação posterior de duas demãos de primário com uma espessura mínima da película seca de 30 microns por demão. Inclusive p/p de ligações a pilares, preparação de bordas, soldaduras, cortes, peças especiais, desperdícios e reparação em obra de quantos retoques e/ou defeitos se originem por razões de transporte, manuseamento ou montagem, com o mesmo grau de preparação de superfícies e aplicação de primário.
Inclui: Marcação dos eixos. Levantamento e colocação dos extremos da asna através de grua. Aprumo. Resolução das uniões. Ajuste definitivo das peças e uniões. Reparação de defeitos superficiais.
Critério de medição de projecto: Superfície medida pela sua parte interior na sua verdadeira magnitude, segundo documentação gráfica de Projecto.
Critério de medição de obra: Medir-se-á, em verdadeira magnitude, pelo tardoz, a superfície realmente executada segundo especificações de Projecto.

| Código | Un | Descrição | Rendimento | Preço | Importância |
|---|---|---|---|---|---|
| mt07ala060c | kg | Aço laminado EN 10025 S355JR, em perfis laminados a quente, asnas, para aplicações estruturais. (material) | 20.550 | 250.83 | 5154.56 |
| mt27pfi010 | l | Primário de secagem rápida, formulado com resinas alquídicas modificadas e fosfato de zinco. (material) | 0.196 | 1071.27 | 209.97 |
| op00lla010 |  | Chave de impacto. | 1.000 | 0.00 | 0.00 |
| op00cor020 |  | Cortadora manual de metal, de disco. | 1.000 | 0.00 | 0.00 |
| mo012 | h | Oficial de 1ª montador de estrutura metálica. (mão de obra) | 0.183 | 388.48 | 71.09 |
| mo033 | h | Ajudante montador de estrutura metálica. (mão de obra) | 0.183 | 377.36 | 69.06 |
| % | % | Custos directos complementares | 2 % | 5504.68 | 110.09 |
|  |  | Custos directos |  |  | 5614.77 |
