# Pilar de madeira serrada de pinho silvestre (Pinus Sylvestris L.)

- Propriedade do ficheiro: CYPE INGENIEROS, S.A.
- Formato: FIEBDC-3/2002
- Âmbito geográfico: Angola
- Custos indirectos: 3.00 %
- Despesas gerais: 13.00 %
- Lucro: 6.00 %
- IVA: 16.00 %

## E Estruturas

### EM Madeira

#### EMS Pilares

**EMS010** m³ Pilar de madeira serrada de pinho silvestre (Pinus Sylvestris L.), de 14x14 a 20x20 cm de secção e até 4 m de comprimento, classe resistente C-18, protecção da madeira com classe de penetração P8 e P9, trabalhada em oficina.
Inclui: Implantação e marcação de eixos, nos pontos de apoio dos pilares. Colocação e fixação provisória do pilar. Aprumo e nivelamento. Execução das uniões. Verificação final do aprume e dos níveis.

| Código | Un | Descrição | Rendimento | Preço | Importância |
|---|---|---|---|---|---|
| mt07mee010l | m³ | Madeira serrada de pinho silvestre (Pinus Sylvestris L.) com acabamento polido, para pilar de 14x14 a 20x20 cm de secção e até 4 m de comprimento, para aplicações estruturais, classe resistente C-18 segundo EN 338 e EN 1912 e protecção contra agentes bióticos que corresponde com a classe de penetração P8 e P9 (em toda a alvura e até 6 mm no durame exposto) segundo EN 351-1, trabalhada em oficina. (material) | 1.000 | 520.21 | 520.21 |
| op00cla010 |  | Pregadora. | 1.000 | 0.00 | 0.00 |
| op00cep010 |  | Plainas. | 1.000 | 0.00 | 0.00 |
| mo043 | h | Oficial de 1ª montador de estrutura de madeira. (mão de obra) | 9.582 | 2.98 | 28.55 |
| mo086 | h | Ajudante de montador de estrutura de madeira. (mão de obra) | 4.791 | 1.96 | 9.39 |
| % | % | Custos directos complementares | 2 % | 558.15 | 11.16 |
|  |  | Custos directos |  |  | 569.31 |
