# Guarda metálica de tubo oco de aço laminado a frio de 90 cm de altura

- Propriedade do ficheiro: CYPE INGENIEROS, S.A.
- Formato: FIEBDC-3/2002
- Âmbito geográfico: Angola
- Custos indirectos: 3.00 %
- IVA: 18.00 %

## P Divisões

### PD Protecções e gradeamentos interiores

#### PDB Guardas e corrimãos

**PDB030** m Guarda metálica de tubo oco de aço laminado a frio de 90 cm de altura, com caixilho simples e montantes e barras verticais, para abertura poligonal de laje, fixa através de aparafusamento em parede de alvenaria.
Fornecimento e colocação de guarda metálica de tubo oco de aço laminado a frio de 90 cm de altura, com caixilho simples, formado por remate de guarda superior de 100x40x2 mm, que faz de corrimão, e remate de guarda inferior de 80x40x2 mm; montantes verticais de 80x40x2 mm dispostos cada 120 cm e barras verticais de 20x20x1 mm, colocadas cada 12 cm e soldadas entre si, para abertura poligonal de laje. Inclusive p/p de elemento de agarre, fixação através de aparafusamento em parede de alvenaria com buchas e parafusos de aço. Elaborada em oficina e montada em obra.
Inclui: Marcação dos pontos de fixação. Aprumo e nivelamento. Fixação através de aparafusamento em alvenaria. Tratamento das ligações entre tramos.
Critério de medição de projecto: Comprimento medido entre eixos em verdadeira magnitude, segundo documentação gráfica de Projecto.
Critério de medição de obra: Medir-se-á, em verdadeira magnitude, a eixos, o comprimento realmente executado segundo especificações de Projecto.

| Código | Un | Descrição | Rendimento | Preço | Importância |
|---|---|---|---|---|---|
| mt26aaa031 | Ud | Repercussão, por m de guarda, de elementos de fixação sobre parede de alvenaria: buchas e parafusos de aço. (material) | 1.000 | 3.01 | 3.01 |
| mt26dbe010j | m | Guarda metálica de tubo oco de aço laminado a frio de 90 cm de altura, com caixilho simples formado por remate de guarda superior de 100x40x2 mm, que faz de corrimão, e remate de guarda inferior de 80x40x2 mm; montantes verticais de 80x40x2 mm dispostos cada 120 cm e barras verticais de 20x20x1 mm, colocadas cada 12 cm e soldadas entre si, para abertura poligonal de laje. (material) | 1.000 | 89.12 | 89.12 |
| mq08sol020 | h | Equipamentos e elementos auxiliares para soldadura eléctrica. (equipamento) | 0.101 | 2.24 | 0.23 |
| op00tal010 |  | Berbequim. | 1.000 | 0.00 | 0.00 |
| op00ato010 |  | Aparafusadora. | 1.000 | 0.00 | 0.00 |
| op00amo010 |  | Rebarbadora. | 1.000 | 0.00 | 0.00 |
| mo017 | h | Oficial de 1ª serralheiro. (mão de obra) | 1.311 | 2.94 | 3.85 |
| mo057 | h | Ajudante de serralheiro. (mão de obra) | 1.311 | 1.91 | 2.50 |
| % | % | Custos directos complementares | 2 % | 98.71 | 1.97 |
|  |  | Custos directos |  |  | 100.68 |
