# Revestimentos

- Propriedade do ficheiro: CYPE INGENIEROS, S.A.
- Formato: FIEBDC-3/2002
- Âmbito geográfico: Angola
- Custos indirectos: 3.00 %
- IVA: 18.00 %

## R Revestimentos

### RS Pavimentos

#### RSG Cerâmicos

**RSG091** m Rodapé cerâmico de barro cozido, 8,5x40 cm, para interiores, assente e enchimento de juntas com argamassa de cimento M-10.
Fornecimento e colocação de rodapé cerâmico de barro cozido, 8,5x40 cm, para interiores, assente com argamassa de cimento M-10. Inclusive enchimento de juntas com argamassa de cimento M-10 e limpeza.
Inclui: Marcação da disposição das peças. Corte das peças e formação de encaixes em esquinas e cantos. Colocação do rodapé. Enchimento das juntas. Limpeza do rodapé.
Critério de medição de projecto: Comprimento medido segundo documentação gráfica de Projecto, sem incluir vãos de portas. Não foi incrementada a medição por perdas, uma vez que na composição se considerou 5% a mais.
Critério de medição de obra: Medir-se-á o comprimento realmente executado segundo especificações de Projecto.

| Código | Un | Descrição | Rendimento | Preço | Importância |
|---|---|---|---|---|---|
| mt09mor010e | m³ | Argamassa de cimento CEM II/B-L 32,5 N tipo M-10, confeccionada em obra com 320 kg/m³ de cimento e uma proporção em volume 1/4. (material) | 0.015 | 97.73 | 1.47 |
| mt18rco020b | m | Rodapé cerâmico de barro cozido, 8,5x40 cm. (material) | 1.050 | 7.64 | 8.02 |
| op00sie030 |  | Serra de disco de diamante, para mesa de trabalho, de corte húmido. | 1.000 | 0.00 | 0.00 |
| mo023 | h | Oficial de 1ª ladrilhador. (mão de obra) | 0.242 | 2.93 | 0.71 |
| % | % | Custos directos complementares | 2 % | 10.20 | 0.20 |
|  |  | Custos directos |  |  | 10.40 |

| Código | Un | Descrição | Preço |
|---|---|---|---|
| mo031 | h | Oficial de 1ª aplicador de argamassa autonivelante. (mão de obra) | 2.93 |
| mo069 | h | Ajudante de aplicador de argamassa autonivelante. (mão de obra) | 1.70 |
