# Friso de escaiola, de 12x5x112 cm, para decoração perimetral de tecto

- Propriedade do ficheiro: CYPE INGENIEROS, S.A.
- Formato: FIEBDC-3/2002
- Âmbito geográfico: Angola
- Custos indirectos: 3.00 %
- IVA: 18.00 %

## R Revestimentos

### RT Tectos falsos

#### RTP Pré-fabricados de escaiola

**RTP060** m Friso de escaiola, de 12x5x112 cm, para decoração perimetral de tecto.
Fornecimento e colocação de friso de escaiola, de 12x5x112 cm, para decoração perimetral de tecto, fixado com cola para escaiola. Incluindo p/p de corte, acessórios de fixação e correcção de falhas nas juntas.
Inclui: Marcação nos paramentos da localização do friso. Disposição e corte das peças. Humidificação da base de fixação. Espalhamento da cola. Colocação e enchimento das juntas das peças. Correcção de falhas de encontros entre peças, esquinas e cantos.
Critério de medição de projecto: Comprimento medido segundo documentação gráfica de Projecto.
Critério de medição de obra: Medir-se-á o comprimento realmente executado segundo especificações de Projecto.

| Código | Un | Descrição | Rendimento | Preço | Importância |
|---|---|---|---|---|---|
| mt12rea110ag | m | Friso de escaiola, de 12x5x112 cm. (material) | 1.050 | 7.11 | 7.47 |
| mt09eyc030 | kg | Cola para escaiola. (material) | 0.370 | 0.38 | 0.14 |
| mo035 | h | Oficial de 1ª escaiolador. (mão de obra) | 0.226 | 2.90 | 0.66 |
| % | % | Custos directos complementares | 2 % | 8.27 | 0.17 |
|  |  | Custos directos |  |  | 8.44 |
