# Tecto falso amovível, situado a uma altura menor de 4 m, formado por lâminas de PVC, de 85 mm de largura, com 15 mm de separação, cor madeira, com fixação directamente à obra

- Propriedade do ficheiro: CYPE INGENIEROS, S.A.
- Formato: FIEBDC-3/2002
- Âmbito geográfico: Angola
- Custos indirectos: 3.00 %
- IVA: 18.00 %

## R Revestimentos

### RT Tectos falsos

#### RTV De PVC

**RTV010** m² Tecto falso amovível, situado a uma altura menor de 4 m, formado por lâminas de PVC, de 85 mm de largura, com 15 mm de separação, cor madeira, com fixação directamente à obra.
Fornecimento e montagem de tecto falso amovível, situado a uma altura menor de 4 m, constituído por lâminas de PVC, de 85 mm de largura, com 15 mm de separação, cor madeira, fixadas directamente à obra. Incluindo p/p de perfis de remate, peças especiais, colocação de calços, acessórios de fixação, completamente instalado.
Inclui: Marcação dos eixos principais. Fixação na laje. Alinhamento e nivelamento dos perfis de remate lateral em todo o contorno. Corte e encaixe das lâminas. Execução de aberturas para recepção de possíveis elementos de ancoragem e/ou instalações.
Critério de medição de projecto: Superfície medida entre paramentos, segundo documentação gráfica de Projecto, sem descontar aberturas para instalações.
Critério de medição de obra: Medir-se-á a superfície realmente executada segundo especificações de Projecto, sem descontar aberturas para instalações.

| Código | Un | Descrição | Rendimento | Preço | Importância |
|---|---|---|---|---|---|
| mt12fpv010d | m | Lâmina de PVC, horizontal, de 85 mm de largura, com 15 mm de separação, cor madeira, para tecto falso amovível com travejamento oculto. (material) | 10.000 | 5.93 | 59.30 |
| mt12fpv020d | m | Perfil de união em H de PVC, cor madeira, para tecto falso amovível de lâminas. (material) | 8.000 | 2.81 | 22.48 |
| mt12fpv020h | m | Perfil de remate perimetral de PVC, cor madeira, para tecto falso amovível de lâminas. (material) | 4.000 | 2.81 | 11.24 |
| mt12fpv030 | m | Suporte de suspensão de tecto, de aço galvanizado, para tecto falso amovível de lâminas. (material) | 1.500 | 5.16 | 7.74 |
| mt12psg220 | Ud | Fixação composta por bucha e parafuso 5x27. (material) | 3.500 | 0.09 | 0.32 |
| op00fre010 |  | Fresadora. | 1.000 | 0.00 | 0.00 |
| op00tal010 |  | Berbequim. | 1.000 | 0.00 | 0.00 |
| mo015 | h | Oficial de 1ª montador de tectos falsos. (mão de obra) | 0.251 | 2.99 | 0.75 |
| mo082 | h | Ajudante de montador de tectos falsos. (mão de obra) | 0.251 | 1.98 | 0.50 |
| % | % | Custos directos complementares | 2 % | 102.33 | 2.05 |
|  |  | Custos directos |  |  | 104.38 |
