# Rodapé cerâmico de grés porcelânico

- Propriedade do ficheiro: CYPE INGENIEROS, S.A.
- Formato: FIEBDC-3/2002
- Âmbito geográfico: Angola
- Custos indirectos: 3.00 %
- IVA: 18.00 %

**RSG021** m Rodapé cerâmico de grés porcelânico, capacidade de absorção de água E<0,5%, grupo BIa, 7,5x30 cm e 7 mm de espessura, estilo mármore "TAU CERÁMICA", assente com cimento cola melhorado, C2 TE, com deslizamento reduzido e tempo de colocação ampliado T100 Super "TAU CERÁMICA" e enchimento de juntas com argamassa técnica colorida, C G2, Line-Fix "TAU CERÁMICA", para enchimento de juntas de ladrilhos cerâmicos, com junta de entre 3 e 15 mm.
Fornecimento e colocação de rodapé cerâmico de grés porcelânico, capacidade de absorção de água E<0,5%, grupo BIa, 7,5x30 cm e 7 mm de espessura, estilo mármore "TAU CERÁMICA", assente com cimento cola melhorado, C2 TE, com deslizamento reduzido e tempo de colocação ampliado T100 Super "TAU CERÁMICA" e enchimento de juntas com argamassa técnica colorida, C G2, Line-Fix "TAU CERÁMICA", para enchimento de juntas de ladrilhos cerâmicos, com junta de entre 3 e 15 mm.
Inclui: Marcação da disposição das peças. Corte das peças e formação de encaixes em esquinas e cantos. Colocação do rodapé. Enchimento das juntas.
Critério de medição de projecto: Comprimento medido segundo documentação gráfica de Projecto, sem incluir vãos de portas. Não foi incrementada a medição por perdas, uma vez que na composição se considerou 5% a mais.
Critério de medição de obra: Medir-se-á o comprimento realmente executado segundo especificações de Projecto.

| Código | Un | Descrição | Rendimento | Preço | Importância |
|---|---|---|---|---|---|
| mt18bct060nba | m | Rodapé cerâmico de grés porcelânico, capacidade de absorção de água E<0,5%, grupo BIa, 7,5x30 cm e 7 mm de espessura, estilo mármore "TAU CERÁMICA", segundo NP EN 14411. (material) | 1.050 | 13.08 | 13.73 |
| mt09mtc010h | kg | Cimento cola melhorado, C2 TE, com deslizamento reduzido e tempo de colocação ampliado T100 Super, segundo NP EN 12004, "TAU CERÁMICA", para a colocação em camada fina do pavimentos e revestimentos de material cerâmico em interiores e exteriores, composto por cimentos de alta resistência, inertes seleccionados e alto conteúdo de resinas sintéticas. (material) | 0.225 | 0.23 | 0.05 |
| mt09mtc020a | kg | Argamassa técnica colorida, C G2, Line-Fix "TAU CERÁMICA", para enchimento de juntas de ladrilhos cerâmicos, com junta de entre 3 e 15 mm, segundo NP EN 12004, "TAU CERÁMICA". (material) | 0.100 | 0.61 | 0.06 |
| mo023 | h | Oficial de 1ª ladrilhador. (mão de obra) | 0.189 | 2.93 | 0.55 |
| % | % | Custos directos complementares | 2 % | 14.39 | 0.29 |
|  |  | Custos directos |  |  | 14.68 |
