# Urinol de porcelana sanitária

- Propriedade do ficheiro: CYPE INGENIEROS, S.A.
- Formato: FIEBDC-3/2002
- Âmbito geográfico: Angola
- Custos indirectos: 3.00 %
- IVA: 18.00 %

**SAU010** Ud Urinol de porcelana sanitária, com alimentação superior à vista, modelo Mural "ROCA", cor Blanco, de 330x460x720 mm, equipado com fluxómetro para urinol, com tempo de fluxo ajustável, acabamento cromado, modelo Aqua.
Fornecimento e instalação de urinol de porcelana sanitária, com alimentação superior à vista, modelo Mural "ROCA", cor Blanco, de 330x460x720 mm, equipado com fluxómetro para urinol, com tempo de fluxo ajustável, acabamento cromado, modelo Aqua. Inclusive ligação à rede de água fria e a rede de drenagem existente, fixação do aparelho e vedação com silicone. Totalmente instalado, ligado, testado e em funcionamento.
Inclui: Implantação e traçado no paramento suporte da situação do aparelho. Colocação dos elementos de fixação fornecidos pelo fabricante. Nivelação, aprume e colocação do aparelho. Ligação à rede de drenagem. Montagem da torneira. Ligação à rede de água fria. Montagem de acessórios e complementos. Vedação de juntas.
Critério de medição de projecto: Número de unidades previstas, segundo documentação gráfica de Projecto.
Critério de medição de obra: Medir-se-á o número de unidades realmente colocadas segundo especificações de Projecto.

| Código | Un | Descrição | Rendimento | Preço | Importância |
|---|---|---|---|---|---|
| mt30uar020a | Ud | Urinol de porcelana sanitária, com alimentação superior à vista, modelo Mural "ROCA", cor Blanco, de 330x460x720 mm, com manguito, tampa de limpeza e jogo de fixação. (material) | 1.000 | 395.24 | 395.24 |
| mt31gmo510a | Ud | Fluxómetro para urinol, com tempo de fluxo ajustável, acabamento cromado, modelo Aqua "ROCA", com tubo de descarga cromado e ligações de 1/2" de diâmetro. (material) | 1.000 | 173.00 | 173.00 |
| mt30www010 | Ud | Material auxiliar para instalação de aparelho sanitário. (material) | 1.000 | 1.33 | 1.33 |
| mo008 | h | Oficial de 1ª canalizador. (mão de obra) | 1.623 | 3.03 | 4.92 |
| % | % | Custos directos complementares | 2 % | 574.49 | 11.49 |
|  |  | Custos directos |  |  | 585.98 |
