# Fogão a lenha, modelo Nonna Amelia "ARCE"

- Propriedade do ficheiro: CYPE INGENIEROS, S.A.
- Formato: FIEBDC-3/2002
- Âmbito geográfico: Angola
- Custos indirectos: 0.03 %
- IVA: 18.00 %

## I Instalações

### IC Aquecimento, climatização e A.Q.S.

#### ICH Fogões de sala, recuperadores de calor, fogões e salamandras

**ICH050** Ud Fogão a lenha, modelo Nonna Amelia "ARCE", potência térmica nominal 10 kW, rendimento 75,3%, volume de aquecimento, calculado com um requisito de 40 W/m³, 250 m³, revestimento de mármore Mosaico 01, ventilação por convecção natural.
Fornecimento e instalação de fogão a lenha, modelo Nonna Amelia "ARCE", potência térmica nominal 10 kW, rendimento 75,3%, volume de aquecimento, calculado com um requisito de 40 W/m³, 250 m³, revestimento de mármore Mosaico 01, ventilação por convecção natural, composta de queimador de ferro fundido, cristal cerâmico resistente a 800°C, gaveta de cinzas, ar primário e ar secundário reguláveis manualmente, sacode-grelha de accionamento exterior, placa de ferro fundido para cozinhar com anilhas extraíveis, forno para cozinhar de aço inoxidável com grelha cromada e termómetro, base de pedra e vidro de segurança para crianças. Incluindo p/p de acessórios de ligação à conduta de evacuação dos produtos da combustão, sem incluir essa conduta. Totalmente montado e ligado.
Inclui: Implantação do fogão. Disposição dos elementos. Montagem do fogão e dos seus acessórios. Ligação à conduta de evacuação.
Critério de medição de projecto: Número de unidades previstas, segundo documentação gráfica de Projecto.
Critério de medição de obra: Medir-se-á o número de unidades realmente executadas segundo especificações de Projecto.

| Código | Un | Descrição | Rendimento | Preço | Importância |
|---|---|---|---|---|---|
| mt38arc051ea | Ud | Fogão a lenha, modelo Nonna Amelia "ARCE", potência térmica nominal 10 kW, rendimento 75,3%, volume de aquecimento, calculado com um requisito de 40 W/m³, 250 m³, revestimento de mármore Mosaico 01, ventilação por convecção natural, composta de queimador de ferro fundido, cristal cerâmico resistente a 800°C, gaveta de cinzas, ar primário e ar secundário reguláveis manualmente, sacode-grelha de accionamento exterior, placa de ferro fundido para cozinhar com anilhas extraíveis, forno para cozinhar de aço inoxidável com grelha cromada e termómetro, base de pedra e vidro de segurança para crianças. (material) | 1.000 | 4336.77 | 4336.77 |
| mt38arc600c | Ud | Colocação em funcionamento e formação no manuseamento de fogão a lenha. (material) | 1.000 | 88.21 | 88.21 |
| mo003 | h | Oficial de 1ª instalador de aquecimento. (mão de obra) | 1.324 | 2.99 | 3.96 |
| mo095 | h | Ajudante de instalador de aquecimento. (mão de obra) | 1.324 | 1.90 | 2.52 |
| % | % | Custos directos complementares | 2 % | 4431.46 | 88.63 |
|  |  | Custos directos |  |  | 4520.09 |
