# Escavação para abertura e alargamento de caixa em terreno compacto, com meios mecânicos, e carregamento em camião

- Propriedade do ficheiro: CYPE INGENIEROS, S.A.
- Formato: FIEBDC-3/2002
- Âmbito geográfico: Angola
- Moeda: AOA
- Custos indirectos: 3.00 %
- IVA: 18.00 %

## A Acondicionamento do terreno

### AC Movimento de terras em obra civil

#### ACE Escavações

**ACE020** m³ Escavação para abertura e alargamento de caixa em terreno compacto, com meios mecânicos, e carregamento em camião.
Escavação para abertura e alargamento de caixa em terreno compacto, com meios mecânicos, e carregamento em camião.
Inclui: Marcação no terreno. Localização dos pontos topográficos. Escavação em sucessivas camadas horizontais e extracção de terras. Carga para camião dos materiais escavados.
Critério de medição de projecto: Volume medido sobre os perfis dos desenhos topográficos de Projecto, que definem o movimento de terras a realizar em obra.
Critério de medição de obra: Medir-se-á o volume teórico executado segundo especificações de Projecto, sem incluir os incrementos por excessos de escavação não autorizados, nem o enchimento necessário para reconstruir a secção teórica por defeitos imputáveis ao Empreiteiro. Medir-se-á a escavação uma vez realizada e antes de que sobre esta se efectue algum tipo de enchimento. Se o Empreiteiro fechasse a escavação antes de verificada a medição, entender-se-á que se sujeita ao que unilateralmente determine o director de fiscalização de obra.
Critérios considerados na determinação do preço da unidade de obra: O preço não inclui o transporte dos materiais escavados.

| Código | Un | Descrição | Rendimento | Preço | Importância |
|---|---|---|---|---|---|
| mq01ret010 | h | Miniretroescavadora sobre pneus de 15 kW. (equipamento) | 0.135 | 5361.63 | 723.82 |
| mo041 | h | Oficial de 1ª construção de obra civil. (mão de obra) | 0.057 | 612.02 | 34.89 |
| % | % | Custos directos complementares | 2 % | 758.71 | 15.17 |
|  |  | Custos directos |  |  | 773.88 |
