# Pavimento contínuo drenante para uso pedonal

- Propriedade do ficheiro: CYPE INGENIEROS, S.A.
- Formato: FIEBDC-3/2002
- Âmbito geográfico: Angola
- Moeda: AOA
- Custos indirectos: 3.00 %
- IVA: 18.00 %

## M Pavimentos urbanos

### MP Pavimentos urbanos

#### MPD Drenantes

**MPD010** m² Pavimento contínuo drenante para uso pedonal, de 40 mm de espessura, realizado "in situ" com argamassa à base de resinas e agregados de cores seleccionados com granulometria 7/10 mm, colocado sobre camada de 30 mm de material granular.
Pavimento contínuo drenante para uso pedonal, de 40 mm de espessura, realizado "in situ" com argamassa à base de resinas e agregados de cores seleccionados com granulometria 7/10 mm, com uma resistência à flexão-tracção de 2,3 N/mm², uma resistência à compressão de 4,5 N/mm², uma capacidade drenante de 800 l/(m²·min), e resistência ao deslizamento maior que 45 segundo ENV 12633, sobre camada de 30 mm de material granular. Totalmente terminado.
Inclui: Execução da base. Execução do pavimento.
Critério de medição de projecto: Superfície medida segundo documentação gráfica de Projecto.
Critério de medição de obra: Medir-se-á a superfície realmente executada segundo especificações de Projecto.

| Código | Un | Descrição | Rendimento | Preço | Importância |
|---|---|---|---|---|---|
| mt01arr010a | t | Brita de pedreira, de 19 a 25 mm de diâmetro. (material) | 0.063 | 884.35 | 55.71 |
| mt47pcd010k | m² | Pavimento contínuo drenante para uso pedonal, de 40 mm de espessura, realizado "in situ" com argamassa à base de resinas e agregados de cores seleccionados com granulometria 7/10 mm, com uma resistência à flexão-tracção de 2,3 N/mm², uma resistência à compressão de 4,5 N/mm², uma capacidade drenante de 800 l/(m²·min), e resistência ao deslizamento maior que 45 segundo ENV 12633. (material) | 1.000 | 29348.20 | 29348.20 |
| mo041 | h | Oficial de 1ª construção de obra civil. (mão de obra) | 0.857 | 612.02 | 524.50 |
| mo087 | h | Ajudante de construção de obra civil. (mão de obra) | 0.857 | 357.82 | 306.65 |
| % | % | Custos directos complementares | 2 % | 30235.06 | 604.70 |
|  |  | Custos directos |  |  | 30839.76 |
