# Empedrado

- Propriedade do ficheiro: CYPE INGENIEROS, S.A.
- Formato: FIEBDC-3/2002
- Âmbito geográfico: Angola
- Moeda: AOA
- Custos indirectos: 3.00 %
- IVA: 18.00 %

## M Pavimentos urbanos

### MP Pavimentos urbanos

#### MPP De pedra natural

**MPP030** m² Empedrado.
Empedrado realizado com inerte de seixo rolado de 10 a 12 mm de tamanho máximo, colocado a topo, com disposição irregular, sobre camada de argamassa de cimento CEM II/B-P 32,5 N tipo M-7,5, de 60 mm de espessura. Inclusive marcação, colocação e remoção de cofragens, rega e enchimento de juntas com leitada de cimento, remoção em fresco dos restos de leitada e limpeza final.
Inclui: Marcação. Colocação de cofragens. Espalhamento da camada de argamassa. Colocação individual dos inertes. Aplicação da leitada de cimento. Remoção de cofragens. Limpeza final.
Critério de medição de projecto: Superfície medida em projecção horizontal, segundo documentação gráfica de Projecto.
Critério de medição de obra: Medir-se-á, em projecção horizontal, a superfície realmente executada segundo especificações de Projecto.

| Código | Un | Descrição | Rendimento | Preço | Importância |
|---|---|---|---|---|---|
| mt09mor010d | m³ | Argamassa de cimento CEM II/B-L 32,5 N tipo M-7,5, confeccionada em obra com 270 kg/m³ de cimento e uma proporção em volume 1/5. (material) | 0.060 | 22988.58 | 1379.31 |
| mt01arp170a | t | Seixos rolados seleccionados, de 10 a 12 mm de tamanho máximo, para empedrados. (material) | 0.016 | 3759.38 | 60.15 |
| mt09lec020a | m³ | Leitada de cimento CEM II/B-L 32,5 N 1/2. (material) | 0.002 | 24567.52 | 49.14 |
| mt08aaa010a | m³ | Água. (material) | 0.010 | 281.96 | 2.82 |
| mo041 | h | Oficial de 1ª construção de obra civil. (mão de obra) | 3.029 | 1055.59 | 3197.38 |
| mo087 | h | Ajudante de construção de obra civil. (mão de obra) | 3.029 | 620.64 | 1879.92 |
| % | % | Custos directos complementares | 2 % | 6568.72 | 131.37 |
|  |  | Custos directos |  |  | 6700.09 |
