# Floreira de ferro fundido

- Propriedade do ficheiro: CYPE INGENIEROS, S.A.
- Formato: FIEBDC-3/2002
- Âmbito geográfico: Angola
- Moeda: AOA
- Custos indirectos: 3.00 %
- IVA: 18.00 %

## T Equipamento urbano

### TM Mobiliário urbano

#### TMJ Floreiras

**TMJ010** Ud Floreira de ferro fundido.
Floreira quadrada de ferro fundido, de 60x60x50 cm, pintada em cor preto.
Inclui: Colocação da floreira. Eliminação e limpeza do material sobrante.
Critério de medição de projecto: Número de unidades previstas, segundo documentação gráfica de Projecto.
Critério de medição de obra: Medir-se-á o número de unidades realmente executadas segundo especificações de Projecto.

| Código | Un | Descrição | Rendimento | Preço | Importância |
|---|---|---|---|---|---|
| mt52mug100a | Ud | Floreira quadrada de ferro fundido, de 60x60x50 cm, pintada em cor preto. (material) | 1.000 | 997692.33 | 997692.33 |
| mq04cag010a | h | Camião com grua de carga máxima 6 t. (equipamento) | 0.363 | 14898.92 | 5408.31 |
| mo041 | h | Oficial de 1ª construção de obra civil. (mão de obra) | 0.476 | 1101.86 | 524.49 |
| mo087 | h | Ajudante de construção de obra civil. (mão de obra) | 0.779 | 647.80 | 504.64 |
| % | % | Custos directos complementares | 2 % | 1004129.77 | 20082.60 |
|  |  | Custos directos |  |  | 1024212.37 |
