# Floreira de betão pré-fabricado

- Propriedade do ficheiro: CYPE INGENIEROS, S.A.
- Formato: FIEBDC-3/2002
- Âmbito geográfico: Angola
- Moeda: AOA
- Custos indirectos: 3.00 %
- IVA: 18.00 %

## T Equipamento urbano

### TM Mobiliário urbano

#### TMJ Floreiras

**TMJ050** Ud Floreira de betão pré-fabricado.
Floreira quadrada de betão pré-fabricado, de 116x116x90 cm.
Inclui: Colocação. Eliminação e limpeza do material sobrante.
Critério de medição de projecto: Número de unidades previstas, segundo documentação gráfica de Projecto.
Critério de medição de obra: Medir-se-á o número de unidades realmente executadas segundo especificações de Projecto.

| Código | Un | Descrição | Rendimento | Preço | Importância |
|---|---|---|---|---|---|
| mt52mug240a | Ud | Floreira quadrada de betão pré-fabricado, de 116x116x90 cm. (material) | 1.000 | 1381735.07 | 1381735.07 |
| mq04cag010a | h | Camião com grua de carga máxima 6 t. (equipamento) | 0.616 | 14898.92 | 9177.73 |
| mo041 | h | Oficial de 1ª construção de obra civil. (mão de obra) | 0.808 | 1101.86 | 890.30 |
| mo087 | h | Ajudante de construção de obra civil. (mão de obra) | 0.808 | 647.80 | 523.42 |
| % | % | Custos directos complementares | 2 % | 1392326.52 | 27846.53 |
|  |  | Custos directos |  |  | 1420173.05 |
