# Guarda-sol de urze

- Propriedade do ficheiro: CYPE INGENIEROS, S.A.
- Formato: FIEBDC-3/2002
- Âmbito geográfico: Angola
- Moeda: AOA
- Custos indirectos: 3.00 %
- IVA: 18.00 %

## T Equipamento urbano

### TM Mobiliário urbano

#### TMP Guarda-sóis

**TMP020** Ud Guarda-sol de urze.
Guarda-sol com cobertura de urze, de 200 cm de diâmetro e mastro de madeira de pinho silvestre, tratada em autoclave, com classe de risco 4 segundo NP EN 335, de 250 cm de comprimento e 10 cm de diâmetro, incluindo estrutura metálica para a sua fixação.
Inclui: Montagem e fixação.
Critério de medição de projecto: Número de unidades previstas, segundo documentação gráfica de Projecto.
Critério de medição de obra: Medir-se-á o número de unidades realmente executadas segundo especificações de Projecto.

| Código | Un | Descrição | Rendimento | Preço | Importância |
|---|---|---|---|---|---|
| mt52par050a | Ud | Guarda-sol com cobertura de urze, de 200 cm de diâmetro e mastro de madeira de pinho silvestre, tratada em autoclave, com classe de risco 4 segundo NP EN 335, de 250 cm de comprimento e 10 cm de diâmetro, incluindo estrutura metálica para a sua fixação. (material) | 1.000 | 297990.42 | 297990.42 |
| mo087 | h | Ajudante de construção de obra civil. (mão de obra) | 0.144 | 604.97 | 87.12 |
| % | % | Custos directos complementares | 2 % | 298077.54 | 5961.55 |
|  |  | Custos directos |  |  | 304039.09 |
