# Pavimento contínuo drenante, à base de resina epóxi

- Propriedade do ficheiro: CYPE Ingenieros S.A.
- Formato: FIEBDC-3/2016
- Programa: Gerador de preços para construção civil. CYPE Ingenieros, S.A.
- Data: 18/04/2024
- Âmbito geográfico: Angola
- Moeda: AOA
- Custos indirectos: 3 %
- IVA: 18 %

## M Pavimentos urbanos

### MP Pavimentos urbanos

#### MPD Drenantes

**MPD010** m² Pavimento contínuo drenante, à base de resina epóxi.
Pavimento contínuo drenante formado por camada de argamassa realizada "in situ" à base de resina epóxi bicomponente e inerte de 6 a 10 mm de diâmetro, de 20 mm de espessura, para tráfego pedonal, com uma resistência à flexão-tracção de 3 N/mm², uma resistência à compressão de 6 N/mm² e uma capacidade drenante de 800 l/(m²·min), resistência ao deslizamento maior que 45.
Critérios considerados na determinação do preço da unidade de obra: O preço não inclui a base suporte.
Inclui: Execução da base. Preparação da superfície de apoio. Marcação das juntas de construção e de dilatação. Aplicação de níveis através de pontos, mestras de betão ou réguas. Rega da superfície base. Formação de juntas de construção e de juntas perimetrais de dilatação. Ligações, ancoragem e remate das redes de instalações projectadas. Derramamento, espalhamento e vibração da argamassa. Cura da argamassa. Implantação das juntas de retracção. Corte do pavimento. Limpeza final das juntas de retracção.
Critério de medição de projecto: Superfície medida segundo documentação gráfica de Projecto.
Critério de medição de obra: Medir-se-á a superfície realmente executada segundo especificações de Projecto.

| Código | Un | Descrição | Rendimento | Preço | Importância |
|---|---|---|---|---|---|
| mt47pcd020a | kg | Resina epóxi bicomponente. (material) | 1 | 82775.11 | 82775.110 |
| mt01arg120a | kg | Inerte de 6 a 10 mm de diâmetro. (material) | 30 | 6.73 | 201.900 |
| mq06vib020 | h | Régua vibradora de 3 m. (equipamento) | 0.092 | 1368.69 | 125.919 |
| mq06cor020 | h | Equipamento para corte de juntas em massames de betão. (equipamento) | 0.09 | 2784.27 | 250.584 |
| mo041 | h | Oficial de 1ª construção de obra civil. (mão de obra) | 0.721 | 1028.94 | 741.866 |
| mo087 | h | Ajudante de construção de obra civil. (mão de obra) | 0.721 | 604.97 | 436.183 |
| % | % | Custos directos complementares | 2 % | 84531.562 | 1690.631 |
|  |  | Custos directos |  |  | 86222.193 |

Resíduos:
- colocação: mt47pcd020a Resina epóxi bicomponente; factor de resíduo 0.03

## Recursos

**mt47pcd020a** kg Resina epóxi bicomponente
Dados técnicos: Custo energético 86.761 MJ; Emissão de CO2 3.294 kg; Código LER 17 09 04; Massa do elemento 1 kg; Volume 0.000667 m3
Resíduos:
- embalagem: re170203 Plástico. (componente de resíduo); rendimento 0.003 kg; Código LER 17 02 03; Massa do elemento 1 kg; Volume 0.001667 m3
