# Protecção de árvore

- Propriedade do ficheiro: CYPE INGENIEROS, S.A.
- Formato: FIEBDC-3/2002
- Âmbito geográfico: Angola
- Moeda: AOA
- Custos indirectos: 3.00 %
- IVA: 18.00 %

## 0 Trabalhos prévios

### 0C Protecções provisórias

#### 0CB Árvores

**0CB010** Ud Protecção de árvore.
Protecção de árvore existente através de cercas móveis de 3,50x2,00 m, formadas por painel de malha electrossoldada com dobras de reforço, de 200x100 mm de passagem da malha, com arames horizontais de 5 mm de diâmetro e verticais de 4 mm, soldados nos extremos a postes verticais de 40 mm de diâmetro, acabamento galvanizado, amortizáveis em 5 utilizações e bases pré-fabricadas de betão, de 65x24x12 cm, com 8 orifícios, para suporte dos postes, amortizáveis em 5 utilizações, fixadas ao pavimento com placas de 20x4 mm e buchas de expansão de aço, para impedir as pancadas por parte da maquinaria durante os trabalhos nas proximidades. Inclusive montagem, manutenção em condições seguras durante todo o período de tempo necessário e desmontagem.
Inclui: Montagem. Fixação das bases ao pavimento. Desmontagem posterior. Transporte até ao local de armazenamento ou remoção para contentor.
Critério de medição de projecto: Número de unidades previstas, segundo documentação gráfica de Projecto.
Critério de medição de obra: Medir-se-á o número de unidades realmente executadas segundo especificações de Projecto.

| Código | Un | Descrição | Rendimento | Preço | Importância |
|---|---|---|---|---|---|
| mt50spv020 | Ud | Cerca móvel de 3,50x2,00 m, formada por painel de malha electrossoldada com dobras de reforço, de 200x100 mm de espaçamento da malha, com arames horizontais de 5 mm de diâmetro e verticais de 4 mm de diâmetro, soldados nos extremos a postes verticais de 40 mm de diâmetro, acabamento galvanizado, para delimitação provisória de zona de obras, incluindo argolas para união de postes. (material) | 0.600 | 54705.46 | 32823.28 |
| mt50spv025 | Ud | Base pré-fabricada de betão, de 65x24x12 cm, com 8 orifícios, reforçada com varões de aço, para suporte de cerca móvel. (material) | 0.600 | 8539.39 | 5123.63 |
| mt07ala111ba | m | Placa de aço laminado EN 10025 S275JR, em perfil plano laminado a quente, de 20x4 mm, para aplicações estruturais. (material) | 0.720 | 332.64 | 239.50 |
| mt26aaa023a | Ud | Ancoragem mecânica com bucha de expansão de aço galvanizado, porca e anilha. (material) | 1.440 | 1816.10 | 2615.18 |
| mo020 | h | Oficial de 1ª construção. (mão de obra) | 0.131 | 1055.59 | 138.28 |
| mo113 | h | Operário não qualificado construção. (mão de obra) | 0.262 | 596.70 | 156.34 |
| % | % | Custos directos complementares | 2 % | 41096.21 | 821.92 |
|  |  | Custos directos |  |  | 41918.13 |
