# Enchimento de valas para instalações

- Propriedade do ficheiro: CYPE INGENIEROS, S.A.
- Formato: FIEBDC-3/2002
- Âmbito geográfico: Angola
- Moeda: AOA
- Custos indirectos: 3.00 %
- IVA: 18.00 %

## A Acondicionamento do terreno

### AD Movimento de terras em edificação

#### ADR Bases, enchimentos e compactações

**ADR010** m³ Enchimento de valas para instalações.
Enchimento envolvente e principal de valas para instalações, com areia de 0 a 5 mm de diâmetro e compactação em camadas sucessivas de 20 cm de espessura máxima com placa vibratória de condução manual, até alcançar uma densidade seca não inferior a 95% da máxima obtida no teste Proctor Modificado, realizado segundo LNEC E 197. Inclusive fita ou marca indicadora da instalação.
Critérios considerados na determinação do preço da unidade de obra: O preço não inclui a realização do ensaio Proctor Modificado.
Inclui: Espalhamento do material de enchimento em camadas de espessura uniforme. Humidificação ou secagem de cada camada. Colocação de fita ou marca indicadora da instalação. Compactação.
Critério de medição de projecto: Volume medido sobre as secções teóricas da escavação, segundo documentação gráfica de Projecto.
Critério de medição de obra: Medir-se-á, em perfil compactado, o volume realmente executado segundo especificações de Projecto, sem incluir os incrementos por excessos de escavação não autorizados.

| Código | Un | Descrição | Rendimento | Preço | Importância |
|---|---|---|---|---|---|
| mt01var010 | m | Fita plastificada. (material) | 1.100 | 49.87 | 54.86 |
| mt01ara030 | t | Areia de 0 a 5 mm de diâmetro, limpa. (material) | 1.800 | 1487.97 | 2678.35 |
| mq04dua020b | h | Dumper de descarga frontal de 2 t de carga útil. (equipamento) | 0.100 | 2730.44 | 273.04 |
| mq02rod010d | h | Placa vibratória de condução manual, de 300 kg, largura de trabalho 70 cm, reversível. (equipamento) | 0.150 | 1882.15 | 282.32 |
| mq02cia020j | h | Camião cisterna, de 8 m³ de capacidade. (equipamento) | 0.010 | 31269.20 | 312.69 |
| mo113 | h | Operário não qualificado construção. (mão de obra) | 0.252 | 581.64 | 146.57 |
| % | % | Custos directos complementares | 2 % | 3747.83 | 74.96 |
|  |  | Custos directos |  |  | 3822.79 |
