# Base de tanque de piscina

- Propriedade do ficheiro: CYPE INGENIEROS, S.A.
- Formato: FIEBDC-3/2002
- Âmbito geográfico: Angola
- Moeda: AOA
- Custos indirectos: 3.00 %
- IVA: 18.00 %

## A Acondicionamento do terreno

### AD Movimento de terras em edificação

#### ADR Bases, enchimentos e compactações

**ADR035** m³ Base de tanque de piscina.
Base de tanque de piscina realizada através do enchimento a céu aberto com brita de 20 a 30 mm de diâmetro.
Inclui: Transporte e descarga do material de enchimento ao local de trabalho. Espalhamento do material de enchimento em camadas de espessura uniforme.
Critério de medição de projecto: Volume medido sobre os desenhos de perfis transversais do Projecto, que definem o movimento de terras a realizar em obra.
Critério de medição de obra: Medir-se-á, em perfil compactado, o volume realmente executado segundo especificações de Projecto, sem incluir os incrementos por excessos de escavação não autorizados.

| Código | Un | Descrição | Rendimento | Preço | Importância |
|---|---|---|---|---|---|
| mt01arr010b | t | Brita de pedreira, de 20 a 30 mm de diâmetro. (material) | 2.100 | 1911.92 | 4015.03 |
| mq04dua020b | h | Dumper de descarga frontal de 2 t de carga útil. (equipamento) | 0.100 | 2730.44 | 273.04 |
| mo113 | h | Operário não qualificado construção. (mão de obra) | 0.031 | 581.64 | 18.03 |
| % | % | Custos directos complementares | 2 % | 4306.10 | 86.12 |
|  |  | Custos directos |  |  | 4392.22 |
