# Poço drenante pré-fabricado, de polietileno de alta densidade

- Propriedade do ficheiro: CYPE INGENIEROS, S.A.
- Formato: FIEBDC-3/2002
- Âmbito geográfico: Angola
- Moeda: AOA
- Custos indirectos: 3.00 %
- IVA: 18.00 %

## A Acondicionamento do terreno

### AS Redes de drenagem horizontais

#### ASD Drenagens

**ASD025** Ud Poço drenante pré-fabricado, de polietileno de alta densidade.
Poço drenante pré-fabricado de polietileno de alta densidade, de 1,5 m de altura e 1,00 m de diâmetro exterior, com dois ramais de ligação de 250 mm de diâmetro, com tampa e aro de ferro fundido classe D-400 segundo NP EN 124, instalado em faixas de rodagem, incluindo vias pedonais, ou zonas de estacionamento para todo o tipo de veículos; sobre base de 25 cm de espessura de betão C35/45 (XC4(P) + XA2(P); D25; S2; Cl 0,2) ligeiramente armada com malha electrossoldada AR82 100x300 mm de aço A500 EL. Inclusive material para ligações e remates e material elastómero para ajuste entre a tampa e aro.
Critérios considerados na determinação do preço da unidade de obra: O preço não inclui a escavação, as bombas de drenagem nem o enchimento perimetral posterior com material de drenagem.
Inclui: Marcação. Colocação da malha electrossoldada. Betonagem e compactação do betão na execução da base. Montagem. Ligação dos colectores ao poço. Colocação de aro, tampa amovível e acessórios. Verificação do seu correcto funcionamento.
Critério de medição de projecto: Número de unidades previstas, segundo documentação gráfica de Projecto.
Critério de medição de obra: Medir-se-á o número de unidades realmente executadas segundo especificações de Projecto.

| Código | Un | Descrição | Rendimento | Preço | Importância |
|---|---|---|---|---|---|
| mt10haf020fElla | m³ | Betão C35/45 (XC4(P) + XA2(P); D25; S2; Cl 0,2), fabricado em central, segundo NP EN 206. (material) | 0.450 | 28373.32 | 12767.99 |
| mt07ame020llc | m² | Malha electrossoldada AR82 100x300 mm, com arames longitudinais de 8,2 mm de diâmetro e arames transversais de 6,5 mm de diâmetro, aço A500 EL. (material) | 1.750 | 1744.53 | 3052.93 |
| mt46pdp010k | Ud | Poço drenante pré-fabricado de polietileno de alta densidade, de 1,5 m de altura total, composto por base plana; corpo de tubo ranhurado corrugado de parede dupla, série SN-4, rigidez anelar nominal 4 kN/m² e 1000 mm de diâmetro exterior; cone de redução; escada e dois ramais de ligação de 250 mm de diâmetro soldados ao corpo do poço. (material) | 1.000 | 167732.33 | 167732.33 |
| mt46tpr010q | Ud | Tampa circular com bloqueio através de trincos e aro de ferro fundido dúctil de 850 mm de diâmetro exterior e 100 mm de altura, passagem livre de 600 mm, para câmara, classe D-400 segundo NP EN 124. Tampa revestida com tinta betuminosa e aro provido de junta de insonorização de polietileno e dispositivo anti-roubo. (material) | 1.000 | 19823.87 | 19823.87 |
| au00auh040 |  | Vibrador de betão, eléctrico. | 1.000 | 0.00 | 0.00 |
| mo020 | h | Oficial de 1ª construção. (mão de obra) | 1.311 | 966.18 | 1266.66 |
| mo113 | h | Operário não qualificado construção. (mão de obra) | 1.311 | 546.05 | 715.87 |
| % | % | Custos directos complementares | 2 % | 205359.65 | 4107.19 |
|  |  | Custos directos |  |  | 209466.84 |
