# Betão para armar em ensoleiramento geral

- Propriedade do ficheiro: CYPE INGENIEROS, S.A.
- Formato: FIEBDC-3/2002
- Âmbito geográfico: Angola
- Moeda: AOA
- Custos indirectos: 3.00 %
- IVA: 18.00 %

## C Fundações

### CH Betões, aços e cofragens

#### CHH Betões

**CHH030** m³ Betão para armar em ensoleiramento geral.
Betão para armar em ensoleiramento geral, C25/30 (XC1(P); D12; S3; Cl 0,4), fabricado em central, e betonagem com bomba.
Inclui: Betonagem e compactação do betão. Cura do betão.
Critério de medição de projecto: Volume teórico, segundo documentação gráfica de Projecto.
Critério de medição de obra: Medir-se-á o volume teórico executado segundo especificações de Projecto, sem incluir os incrementos por excessos de escavação não autorizados.

| Código | Un | Descrição | Rendimento | Preço | Importância |
|---|---|---|---|---|---|
| mt10haf020fgngc | m³ | Betão C25/30 (XC1(P); D12; S3; Cl 0,4), fabricado em central, segundo NP EN 206. (material) | 1.050 | 26778.64 | 28117.57 |
| mq06bhe010 | h | Camião bomba estacionado na obra, para bombagem de betão. (equipamento) | 0.042 | 51475.73 | 2161.98 |
| au00auh040 |  | Vibrador de betão, eléctrico. | 1.000 | 0.00 | 0.00 |
| mo045 | h | Oficial de 1ª estruturista, em trabalhos de betonagem. (mão de obra) | 0.012 | 1098.52 | 13.18 |
| mo092 | h | Ajudante de estruturista, em trabalhos de betonagem. (mão de obra) | 0.157 | 645.44 | 101.33 |
| % | % | Custos directos complementares | 2 % | 30394.06 | 607.88 |
|  |  | Custos directos |  |  | 31001.94 |
