# Paralisação do equipamento completo para cravação de estacas

- Propriedade do ficheiro: CYPE INGENIEROS, S.A.
- Formato: FIEBDC-3/2002
- Âmbito geográfico: Angola
- Moeda: AOA
- Custos indirectos: 3.00 %
- IVA: 18.00 %

## C Fundações

### CP Profundas

#### CPP Estacas cravadas (pré-fabricadas)

**CPP002** h Paralisação do equipamento completo para cravação de estacas.
Paralisação do equipamento completo para cravação de estacas, por causas alheias à empresa construtora, tais como falta de instruções, falta de prestações previstas, ou falhas de recepção nos materiais.
Critério de medição de projecto: Tempo estimado.
Critério de medição de obra: Amortização em forma de aluguer por horas, segundo as condições definidas no contrato subscrito com a empresa fornecedora.

| Código | Un | Descrição | Rendimento | Preço | Importância |
|---|---|---|---|---|---|
| mq03pip060 | Ud | Paralisação do equipamento completo para cravação de estacas pré-fabricadas, por causas alheias à empresa fornecedora. (equipamento) | 1.000 | 52070.52 | 52070.52 |
| % | % | Custos directos complementares | 2 % | 52070.52 | 1041.41 |
|  |  | Custos directos |  |  | 53111.93 |
