# Sistema de cofragem para sapata

- Propriedade do ficheiro: CYPE INGENIEROS, S.A.
- Formato: FIEBDC-3/2002
- Âmbito geográfico: Angola
- Moeda: AOA
- Custos indirectos: 3.00 %
- IVA: 18.00 %

## C Fundações

### CS Superficiais

#### CSZ Sapatas

**CSZ020** m² Sistema de cofragem para sapata.
Montagem de sistema de cofragem recuperável de madeira, para sapata, formado por pranchões de madeira, amortizáveis em 4 utilizações, e posterior desmontagem do sistema de cofragem. Inclusive elementos de sustentação, fixação e escoramentos necessários para a sua estabilidade e líquido descofrante, para evitar a aderência do betão à cofragem.
Inclui: Limpeza e preparação do plano de apoio. Marcação. Aplicação do líquido descofrante. Montagem do sistema de cofragem. Colocação de elementos de sustentação, fixação e escoramento. Aprumo e nivelamento da cofragem. Humidificação da cofragem. Desmontagem do sistema de cofragem. Limpeza e armazenamento da cofragem.
Critério de medição de projecto: Superfície de cofragem em contacto com o betão, medida segundo documentação gráfica de Projecto.
Critério de medição de obra: Medir-se-á a superfície de cofragem em contacto com o betão realmente executada segundo especificações de Projecto.

| Código | Un | Descrição | Rendimento | Preço | Importância |
|---|---|---|---|---|---|
| mt08ema050b | m³ | Madeira para cofragem, de 26 mm de espessura. (material) | 0.014 | 72766.05 | 1018.72 |
| mt08var050 | kg | Arame galvanizado para atar, de 1,30 mm de diâmetro. (material) | 0.100 | 283.51 | 28.35 |
| mt08var060 | kg | Pregos de aço de 20x100 mm. (material) | 0.050 | 1653.77 | 82.69 |
| mt08dba010d | l | Agente desmoldante, à base de óleos especiais, emulsionante em água, para cofragens metálicas, fenólicas ou de madeira. (material) | 0.030 | 340.99 | 10.23 |
| op00sie020 |  | Serra de disco fixo, para mesa de trabalho. | 1.000 | 0.00 | 0.00 |
| mo044 | h | Oficial de 1ª cofrador. (mão de obra) | 0.459 | 1098.52 | 504.22 |
| mo091 | h | Ajudante de cofrador. (mão de obra) | 0.459 | 645.44 | 296.26 |
| % | % | Custos directos complementares | 2 % | 1940.47 | 38.81 |
|  |  | Custos directos |  |  | 1979.28 |
