# Desmontagem de porta de garagem seccional de 5 a 7 m² de superfície, com meios manuais e carga manual de entulho para camião ou contentor

- Propriedade do ficheiro: CYPE INGENIEROS, S.A.
- Formato: FIEBDC-3/2002
- Âmbito geográfico: Angola
- Custos indirectos: 3.00 %
- IVA: 18.00 %

## D Demolições

### DF Fachadas

#### DFD Protecções e gradeamentos exteriores

**DFD050** Ud Desmontagem de porta de garagem seccional de 5 a 7 m² de superfície, com meios manuais e carga manual de entulho para camião ou contentor.
Desmontagem de porta de garagem seccional de 5 a 7 m² de superfície, mecanismos e acessórios, com meios manuais, sem deteriorar os elementos construtivos aos quais está fixa. Incluindo p/p de limpeza, armazenamento, remoção e carga manual de entulho para camião ou contentor.
Inclui: Desmontagem dos elementos. Fragmentação do entulho em peças manejáveis. Remoção e armazenamento do material desmontado. Limpeza dos restos da obra. Carga do material desmontado e os restos de obra para camião ou contentor.
Critério de medição de projecto: Número de unidades previstas, segundo documentação gráfica de Projecto.
Critério de medição de obra: Será medido o número de unidades realmente desmontadas segundo especificações de Projecto.

| Código | Un | Descrição | Rendimento | Preço | Importância |
|---|---|---|---|---|---|
| mo017 | h | Oficial de 1ª serralheiro. (mão de obra) | 0.497 | 2.94 | 1.46 |
| mo057 | h | Ajudante de serralheiro. (mão de obra) | 0.497 | 1.91 | 0.95 |
| mo111 | h | Operário não qualificado construção. (mão de obra) | 0.276 | 1.83 | 0.51 |
| % | % | Custos directos complementares | 2 % | 2.92 | 0.06 |
|  |  | Custos directos |  |  | 2.98 |
