# Realização de abertura em estrutura autoportante de placas de gesso laminado (três placas por face) instaladas sobre uma estrutura simples

- Propriedade do ficheiro: CYPE INGENIEROS, S.A.
- Formato: FIEBDC-3/2002
- Âmbito geográfico: Angola
- Custos indirectos: 3.00 %
- IVA: 18.00 %

## D Demolições

### DP Divisões

#### DPS Estruturas autoportantes

**DPS011** m² Realização de abertura em estrutura autoportante de placas de gesso laminado (três placas por face) instaladas sobre uma estrutura simples, com meios manuais, e carga manual de entulho para camião ou contentor.
Realização de abertura em estrutura autoportante de placas de gesso laminado (três placas por face) instaladas sobre uma estrutura simples, com meios manuais, sem incluir montagem e desmontagem de escoramento da abertura nem a colocação de lintéis, nem afectar a estabilidade da parede divisória ou dos elementos construtivos contíguos. Incluindo p/p de corte prévio com rebarbadora equipada com disco de corte, demolição dos seus revestimentos (azulejos, etc.), limpeza, armazenamento, remoção e carga manual de entulho para camião ou contentor.
Inclui: Marcação da abertura no paramento. Corte prévio do contorno da abertura. Demolição da estrutura e dos seus revestimentos. Fragmentação do entulho em peças manejáveis. Remoção e acumulação de entulho. Limpeza dos restos da obra. Carga de entulho para camião ou contentor.
Critério de medição de projecto: Superfície medida segundo documentação gráfica de Projecto.
Critério de medição de obra: Medir-se-á a superfície realmente demolida segundo especificações de Projecto.

| Código | Un | Descrição | Rendimento | Preço | Importância |
|---|---|---|---|---|---|
| op00amo010 |  | Rebarbadora. | 1.000 | 0.00 | 0.00 |
| mo113 | h | Operário não qualificado construção. (mão de obra) | 0.746 | 1.63 | 1.22 |
| % | % | Custos directos complementares | 2 % | 1.22 | 0.02 |
|  |  | Custos directos |  |  | 1.24 |
