# Remoção de camada de impermeabilização em cobertura

- Propriedade do ficheiro: CYPE INGENIEROS, S.A.
- Formato: FIEBDC-3/2002
- Âmbito geográfico: Angola
- Moeda: AOA
- Custos indirectos: 3.00 %
- IVA: 18.00 %

## D Demolições

### DQ Coberturas

#### DQN Isolamentos e impermeabilizações

**DQN010** m² Remoção de camada de impermeabilização em cobertura.
Remoção de camada de impermeabilização em cobertura plana, com meios manuais, e carga manual para camião ou contentor.
Inclui: Remoção do elemento. Armazenamento do material removido. Limpeza dos restos da obra. Carga manual do material removido e restos da obra para camião ou contentor.
Critério de medição de projecto: Superfície medida segundo documentação gráfica de Projecto.
Critério de medição de obra: Será medida a superfície realmente desmontada segundo especificações de Projecto.

| Código | Un | Descrição | Rendimento | Preço | Importância |
|---|---|---|---|---|---|
| mo113 | h | Operário não qualificado construção. (mão de obra) | 0.157 | 622.83 | 97.78 |
| % | % | Custos directos complementares | 2 % | 97.78 | 1.96 |
|  |  | Custos directos |  |  | 99.74 |
