# Demolição de pavimento existente no interior do edifício, de tijoleira tradicional, e picagem do material de fixação, com meios manuais e carga manual de entulho para camião ou contentor

- Propriedade do ficheiro: CYPE INGENIEROS, S.A.
- Formato: FIEBDC-3/2002
- Âmbito geográfico: Angola
- Custos indirectos: 3.00 %
- IVA: 18.00 %

## D Demolições

### DR Revestimentos

#### DRS Pavimentos

**DRS020** m² Demolição de pavimento existente no interior do edifício, de tijoleira tradicional, e picagem do material de fixação, com meios manuais e carga manual de entulho para camião ou contentor.
Demolição de pavimento existente no interior do edifício, de tijoleira tradicional, e picagem do material de fixação sem incluir a demolição da base suporte, com meios manuais, sem deteriorar os elementos construtivos contíguos. Incluindo p/p de limpeza, armazenamento, remoção e carga manual de entulho para camião ou contentor.
Inclui: Demolição manual dos elementos. Remoção e acumulação de entulho. Limpeza dos restos da obra. Carga manual de entulho para camião ou contentor.
Critério de medição de projecto: Superfície medida segundo documentação gráfica de Projecto.
Critério de medição de obra: Medir-se-á a superfície realmente demolida segundo especificações de Projecto.

| Código | Un | Descrição | Rendimento | Preço | Importância |
|---|---|---|---|---|---|
| mo110 | h | Operário especializado construção. (mão de obra) | 0.266 | 1.87 | 0.50 |
| mo111 | h | Operário não qualificado construção. (mão de obra) | 0.325 | 1.83 | 0.59 |
| % | % | Custos directos complementares | 2 % | 1.09 | 0.02 |
|  |  | Custos directos |  |  | 1.11 |
