# Levantamento com recuperação de material de pavimento existente no interior do edifício, de ladrilhos cerâmicos, e picagem do material de fixação, com meios manuais

- Propriedade do ficheiro: CYPE INGENIEROS, S.A.
- Formato: FIEBDC-3/2002
- Âmbito geográfico: Angola
- Custos indirectos: 3.00 %
- IVA: 18.00 %

## D Demolições

### DR Revestimentos

#### DRS Pavimentos

**DRS020** m² Levantamento com recuperação de material de pavimento existente no interior do edifício, de ladrilhos cerâmicos, e picagem do material de fixação, com meios manuais.
Levantamento de pavimento existente no interior do edifício, de ladrilhos cerâmicos, e picagem do material de fixação sem incluir a demolição da base suporte, com meios manuais e recuperação de material para a sua posterior reutilização, sem deteriorar os elementos construtivos contíguos. Incluindo p/p de limpeza, armazenamento, remoção e carga manual do material desmontado e dos restos da obra produzidos durante os trabalhos, para camião ou contentor.
Inclui: Levantamento manual dos elementos. Armazenamento dos materiais a reutilizar. Remoção e acumulação de entulho. Limpeza dos restos da obra. Carga do material desmontado e restos da obra para camião ou contentor.
Critério de medição de projecto: Superfície medida segundo documentação gráfica de Projecto.
Critério de medição de obra: Será medida a superfície realmente desmontada segundo especificações de Projecto.

| Código | Un | Descrição | Rendimento | Preço | Importância |
|---|---|---|---|---|---|
| mo110 | h | Operário especializado construção. (mão de obra) | 0.325 | 1.87 | 0.61 |
| mo111 | h | Operário não qualificado construção. (mão de obra) | 0.385 | 1.83 | 0.70 |
| % | % | Custos directos complementares | 2 % | 1.31 | 0.03 |
|  |  | Custos directos |  |  | 1.34 |
