# Muro de pedra faceada a duas faces à vista de de calcário, assente com argamassa

- Propriedade do ficheiro: CYPE INGENIEROS, S.A.
- Formato: FIEBDC-3/2002
- Âmbito geográfico: Angola
- Custos indirectos: 3.00 %
- IVA: 18.00 %

## E Estruturas

### EC Cantarias

#### ECM Muros

**ECM010** m³ Muro de pedra faceada a duas faces à vista de de calcário, assente com argamassa.
Execução de muro de carga de pedra faceada a duas faces à vista, de calcário, com as faces de paramento trabalhadas em forma poligonal, assentes com argamassa de cimento M-5 e enchendo as juntas com argamassa fina, em muros de espessura variável, até 50 cm. Inclusive preparação de pedras, assentamento, juntas, elementos para assegurar o travamento do muro longitudinalmente, ângulos, esquinas, assentamento e enchimento das juntas.
Inclui: Implantação do muro. Colocação e aprumo de prumos de referência. Colocação de fios entre prumos. Limpeza e humidificação do leito da primeira fiada. Colocação das pedras toscas sobre a camada de argamassa. Cálculo a olho com régua e ajuste com fio de prumo, rectificando a sua posição com pancadas. Refinamento, enchimento de juntas. Limpeza do paramento.
Critério de medição de projecto: Volume medido segundo documentação gráfica de Projecto, descontando todas as aberturas, seja qual for a sua superfície, sem considerar a execução de padieiras, ombreiras, remates inferiores, capeamentos nem cornijas.
Critério de medição de obra: Medir-se-á o volume realmente executado segundo especificações de Projecto, descontando todas as aberturas, seja qual for a sua superfície, já que não se inclui a execução de padieiras, ombreiras, remates inferiores, capeamentos nem cornijas.

| Código | Un | Descrição | Rendimento | Preço | Importância |
|---|---|---|---|---|---|
| mt09mor010c | m³ | Argamassa de cimento CEM II/B-L 32,5 N tipo M-5, confeccionada em obra com 230 kg/m³ de cimento e uma proporção em volume 1/6. (material) | 0.360 | 118.22 | 42.56 |
| mt08cem010b | kg | Cimento Portland CEM I 32,5 R, em sacos, segundo NP EN 197-1. (material) | 4.000 | 0.11 | 0.44 |
| mt06mab010b | m³ | Pedra de calcário faceada para alvenaria, formada por elementos trabalhados por uma só face que define a sua frente. (material) | 1.200 | 83.11 | 99.73 |
| mo021 | h | Oficial de 1ª colocador de pedra natural. (mão de obra) | 8.374 | 2.90 | 24.28 |
| mo058 | h | Ajudante de colocador de pedra natural. (mão de obra) | 8.374 | 1.91 | 15.99 |
| % | % | Custos directos complementares | 2 % | 183.00 | 3.66 |
|  |  | Custos directos |  |  | 186.66 |
