# Parapeito

- Propriedade do ficheiro: CYPE INGENIEROS, S.A.
- Formato: FIEBDC-3/2002
- Âmbito geográfico: Angola
- Moeda: AOA
- Custos indirectos: 3.00 %
- IVA: 18.00 %

## E Estruturas

### EC Cantarias

#### ECS Elementos arquitectónicos

**ECS040** m Parapeito.
Parapeito de granito Ariz de secção rectangular trabalhada de 10x20 cm, acabamento serrado nas faces à vista, com os cantos matados, assente com argamassa de cimento confeccionada em obra, com 250 kg/m³ de cimento, cor cinzento, dosificação 1:6, fornecida em sacos, para formação de abertura em muro de cantaria, e enchimento de juntas entre peças e das uniões com os muros com argamassa de juntas cimentosa melhorada, tipo CG2 W A, segundo EN 13888, com absorção de água reduzida e resistência elevada à abrasão, cor Blanco.
Inclui: Marcação da disposição do nível de apoio. Preparação da argamassa. Espalhamento da camada de argamassa. Colocação. Nivelamento. Travamento do parapeito com a parede. Enchimento de juntas e limpeza.
Critério de medição de projecto: Largura da abertura, medida segundo documentação gráfica de Projecto, incrementada em 5 cm para cada lado.
Critério de medição de obra: Medir-se-á, com a largura da abertura, o comprimento realmente executado segundo especificações de Projecto, incluindo os encastramentos nas ombreiras.

| Código | Un | Descrição | Rendimento | Preço | Importância |
|---|---|---|---|---|---|
| mt06plp010ka | m | Parapeito de granito Ariz de secção rectangular trabalhada de 10x20 cm, acabamento serrado nas faces à vista, com os cantos matados, segundo NP EN 771-6. (material) | 1.000 | 3611.22 | 3611.22 |
| mt08aaa010a | m³ | Água. (material) | 0.004 | 283.51 | 1.13 |
| mt01arg005a | t | Areia de pedreira, para argamassa preparada em obra. (material) | 0.015 | 3024.04 | 45.36 |
| mt08cem000l | kg | Cimento cinzento em sacos. (material) | 2.394 | 18.90 | 45.25 |
| mt09mcw050ba | kg | Argamassa de juntas cimentosa melhorada, tipo CG2 W A, segundo EN 13888, com absorção de água reduzida e resistência elevada à abrasão, cor Blanco, composta de cimento branco, cimento cinzento, inertes calcários, resinas sintéticas, aditivos orgânicos e inorgânicos específicos e pigmentos minerais, com muito baixo conteúdo de compostos orgânicos voláteis (COV), extrafina e impermeável à água, para enchimento de juntas de todo tipo de peças cerâmicas e pedras naturais, para juntas de até 3 mm. (material) | 0.095 | 233.30 | 22.16 |
| mq06hor010 | h | Betoneira eléctrica com uma capacidade de amassadura de 160 l. (equipamento) | 0.007 | 932.73 | 6.53 |
| mo022 | h | Oficial de 1ª colocador de pedra natural. (mão de obra) | 0.290 | 1055.59 | 306.12 |
| mo060 | h | Ajudante de colocador de pedra natural. (mão de obra) | 0.415 | 620.64 | 257.57 |
| % | % | Custos directos complementares | 2 % | 4295.34 | 85.91 |
|  |  | Custos directos |  |  | 4381.25 |
