# Painel estrutural de madeira para laje, sobre estrutura de madeira

- Propriedade do ficheiro: CYPE INGENIEROS, S.A.
- Formato: FIEBDC-3/2002
- Âmbito geográfico: Angola
- Moeda: AOA
- Custos indirectos: 3.00 %
- IVA: 18.00 %

## E Estruturas

### EM Madeira

#### EMT Painéis estruturais

**EMT010** m² Painel estrutural de madeira para laje, sobre estrutura de madeira.
Painel estrutural de partículas de madeira para uso em ambiente seco, tipo P4, segundo NP EN 312, de 2400x900 mm e 30 mm de espessura, com encaixe macho-fêmea nos quatro cantos, fixado com parafusos de cabeça escareada, de aço com carbono, para laje, sobre estrutura de madeira.
Critérios considerados na determinação do preço da unidade de obra: O preço não inclui o pavimento.
Inclui: Marcação da disposição das peças. Fixação dos painéis ao suporte base.
Critério de medição de projecto: Superfície medida segundo documentação gráfica de Projecto.
Critério de medição de obra: Medir-se-á a superfície realmente executada segundo especificações de Projecto.

| Código | Un | Descrição | Rendimento | Preço | Importância |
|---|---|---|---|---|---|
| mt08eff020o | m² | Painel estrutural de partículas de madeira para uso em ambiente seco, tipo P4, segundo NP EN 312, de 2400x900 mm e 30 mm de espessura, com encaixe macho-fêmea nos quatro cantos, Euroclasse D-s2, d0 de reacção ao fogo, segundo NP EN 13501-1, classe E1 em emissão de formaldeído, segundo NP EN 13986. (material) | 1.050 | 4189.15 | 4398.61 |
| mt07emr118lb | Ud | Parafuso de cabeça escareada, de 6 mm de diâmetro e 120 mm de comprimento, de aço com carbono, com tratamento superficial à base de resina epóxi, para classes de serviço 1, 2 e 3 segundo NP EN 1995-1-1. (material) | 9.000 | 121.40 | 1092.60 |
| op00cep010 |  | Plainas. | 1.000 | 0.00 | 0.00 |
| op00cor050 |  | Cortadora manual de madeira, de disco. | 1.000 | 0.00 | 0.00 |
| mo048 | h | Oficial de 1ª montador de estruturas de madeira. (mão de obra) | 0.209 | 1098.52 | 229.59 |
| mo095 | h | Ajudante de montador de estruturas de madeira. (mão de obra) | 0.209 | 645.44 | 134.90 |
| % | % | Custos directos complementares | 2 % | 5855.70 | 117.11 |
|  |  | Custos directos |  |  | 5972.81 |
