# Estrutura metálica, W221 "KNAUF", como suporte de lavatório suspenso, fixado sobre o sistema de parede técnica "KNAUF"

- Propriedade do ficheiro: CYPE INGENIEROS, S.A.
- Formato: FIEBDC-3/2002
- Âmbito geográfico: Angola
- Moeda: AOA
- Custos indirectos: 3.00 %
- IVA: 18.00 %

## F Fachadas, divisões e protecções

### FB Estruturas autoportantes

#### FBY De placas de gesso laminado

**FBY017** Ud Estrutura metálica, W221 "KNAUF", como suporte de lavatório suspenso, fixado sobre o sistema de parede técnica "KNAUF".
Fornecimento e montagem de estrutura metálica, W221 "KNAUF", como suporte de lavatório suspenso, fixado sobre o sistema de parede técnica "KNAUF", de 575 mm de largura e 1050 mm de altura. Inclusive ancoragens, abraçadeiras e varetas roscadas de ligação.
Inclui: Marcação. Colocação, nivelação e fixação do elemento.
Critério de medição de projecto: Número de unidades previstas, segundo documentação gráfica de Projecto.
Critério de medição de obra: Medir-se-á o número de unidades realmente colocadas segundo especificações de Projecto.

| Código | Un | Descrição | Rendimento | Preço | Importância |
|---|---|---|---|---|---|
| mt30ask030 | Ud | Estrutura metálica, W221 "KNAUF", como suporte de lavatório suspenso, para fixar sobre o sistema de parede técnica "KNAUF", de 575 mm de largura e 1050 mm de altura, com ancoragens, abraçadeiras e varetas roscadas de ligação. (material) | 1.000 | 29463.65 | 29463.65 |
| op00ato010 |  | Aparafusadora. | 1.000 | 0.00 | 0.00 |
| op00tal010 |  | Berbequim. | 1.000 | 0.00 | 0.00 |
| mo053 | h | Oficial de 1ª montador de pré-fabricados interiores. (mão de obra) | 0.504 | 508.62 | 256.34 |
| mo100 | h | Ajudante de montador de pré-fabricados interiores. (mão de obra) | 0.504 | 284.97 | 143.62 |
| % | % | Custos directos complementares | 2 % | 29863.61 | 597.27 |
|  |  | Custos directos |  |  | 30460.88 |
