# Alçapão para parede de placas de gesso laminado. Sistema "PLACO"

- Propriedade do ficheiro: CYPE INGENIEROS, S.A.
- Formato: FIEBDC-3/2002
- Âmbito geográfico: Angola
- Moeda: AOA
- Custos indirectos: 3.00 %
- IVA: 18.00 %

## F Fachadas, divisões e protecções

### FB Paredes divisórias de placas

#### FBY De placas de gesso laminado

**FBY090** Ud Alçapão para parede de placas de gesso laminado. Sistema "PLACO".
Alçapão de plástico cor branca, Plastictramp "PLACO", de 130x235 mm, formado por aro e porta, para parede de placas de gesso laminado. Inclusive acessórios de montagem.
Critérios considerados na determinação do preço da unidade de obra: O preço inclui a resolução de encontros e pontos singulares.
Inclui: Marcação e corte da placa de gesso laminado. Colocação do alçapão.
Critério de medição de projecto: Número de unidades previstas, segundo documentação gráfica de Projecto.
Critério de medição de obra: Medir-se-á o número de unidades realmente colocadas segundo especificações de Projecto.

| Código | Un | Descrição | Rendimento | Preço | Importância |
|---|---|---|---|---|---|
| mt12plk080a | Ud | Alçapão de plástico cor branca, Plastictramp "PLACO", de 130x235 mm, formado por aro e porta. (material) | 1.000 | 11920.98 | 11920.98 |
| op00fre010 |  | Fresadora. | 0.100 | 0.00 | 0.00 |
| mo015 | h | Oficial de 1ª montador de tectos falsos. (mão de obra) | 0.144 | 1057.30 | 152.25 |
| mo082 | h | Ajudante de montador de tectos falsos. (mão de obra) | 0.144 | 604.97 | 87.12 |
| % | % | Custos directos complementares | 2 % | 12160.35 | 243.21 |
|  |  | Custos directos |  |  | 12403.56 |
