# Lintel de perfil laminado composto

- Propriedade do ficheiro: CYPE INGENIEROS, S.A.
- Formato: FIEBDC-3/2002
- Âmbito geográfico: Angola
- Moeda: AOA
- Custos indirectos: 3.00 %
- IVA: 18.00 %

## F Fachadas, divisões e protecções

### FC Padieiras, lintéis e caixas de estores

#### FCA De aço

**FCA020** m Lintel de perfil laminado composto.
Lintel de perfil de aço EN 10025 S275JR, laminado a quente, formado por peça composta das séries IPN, IPE, HEB, HEA, HEM, UPN, L, LD e T, suspensa da laje através de chapas metálicas ancoradas à laje, com um peso de 10 kg/m, acabamento com camada de primário anticorrosivo, através da aplicação de duas demãos, executado em oficina e colocado em obra com soldadura e parafusos para a sua fixação à estrutura, em arranque de parede de alvenaria no rés-do-chão, fachadas ou muretes.
Critérios considerados na determinação do preço da unidade de obra: O preço inclui as soldaduras, os cortes, os desperdícios, as peças especiais, os casquilhos, as chapas, os parafusos de alta resistência e os elementos auxiliares de montagem.
Inclui: Limpeza e preparação do plano de apoio. Marcação dos eixos. Colocação e fixação provisória dos lintéis. Aprumo e nivelamento. Execução das ligações soldadas.
Critério de medição de projecto: Comprimento medido entre eixos, segundo documentação gráfica de Projecto.
Critério de medição de obra: Medir-se-á, a eixos, o comprimento realmente executado segundo especificações de Projecto.

| Código | Un | Descrição | Rendimento | Preço | Importância |
|---|---|---|---|---|---|
| mt07ala200c | kg | Perfil de aço EN 10025 S275JR, das séries IPN, IPE, HEB, HEA, HEM, UPN, L, LD e T, laminado a quente, para aplicações estruturais. Trabalhado e montado em oficina, para colocar em obra. (material) | 10.000 | 513.67 | 5136.70 |
| mt07ala011j | kg | Placa de aço laminado EN 10025 S275JR, para aplicações estruturais. Trabalhada e montada em oficina, para colocar em obra. (material) | 1.400 | 507.70 | 710.78 |
| mt27pfi010 | l | Primário de secagem rápida, formulado com resinas alquídicas modificadas e fosfato de zinco. (material) | 0.100 | 5930.13 | 593.01 |
| mq08sol020 | h | Equipamentos e elementos auxiliares para soldadura eléctrica. (equipamento) | 0.140 | 925.70 | 129.60 |
| op00cor020 |  | Cortadora manual de metal, de disco. | 1.000 | 0.00 | 0.00 |
| mo047 | h | Oficial de 1ª montador de estruturas metálicas. (mão de obra) | 0.197 | 1098.52 | 216.41 |
| mo094 | h | Ajudante de montador de estruturas metálicas. (mão de obra) | 0.197 | 645.44 | 127.15 |
| % | % | Custos directos complementares | 2 % | 6913.65 | 138.27 |
|  |  | Custos directos |  |  | 7051.92 |
