# Padieira de blocos lintel de 20 cm de espessura

- Propriedade do ficheiro: CYPE INGENIEROS, S.A.
- Formato: FIEBDC-3/2002
- Âmbito geográfico: Angola
- Custos indirectos: 3.00 %
- IVA: 18.00 %

## F Fachadas, divisões e protecções

### FC Padieiras e lintéis

#### FCF De alvenaria

**FCF020** m Padieira de blocos lintel de 20 cm de espessura, de betão, liso cor cinzento, 40x20x20 cm, resistência normalizada R10 (10 N/mm²), para revestir, assentes com argamassa de cimento confeccionado em obra, com 250 kg/m³ de cimento, cor cinzento, dosificação 1:6, fornecida em sacos, preenchidos com betão de enchimento, betonagem com meios manuais, e aço A400 NR, quantidade 0,888 kg/m; montagem e desmontagem de escoramento composto por 2 escoras metálicas telescópicas, amortizáveis em 50 utilizações e pranchas de madeira, amortizáveis em 4 utilizações.
Execução de padieira de blocos lintel de 20 cm de espessura, de betão, liso cor cinzento, 40x20x20 cm, resistência normalizada R10 (10 N/mm²), para revestir, assentes com argamassa de cimento confeccionado em obra, com 250 kg/m³ de cimento, cor cinzento, dosificação 1:6, fornecida em sacos, preenchidos com betão de enchimento, betonagem com meios manuais, e aço A400 NR, quantidade 0,888 kg/m; montagem e desmontagem de escoramento composto por 2 escoras metálicas telescópicas, amortizáveis em 50 utilizações e pranchas de madeira, amortizáveis em 4 utilizações. Incluindo p/p de marcação, nivelação e aprume, desperdícios e roturas, e limpeza.
Inclui: Limpeza e nivelação da superfície de apoio. Implantação e marcação dos eixos de apoio na abertura de passagem. Implantação e corte das pranchas. Instalação das escoras. Preparação da argamassa. Colocação dos blocos. Colocação das armaduras. Betonagem, vibração e cura do betão. Desmontagem e remoção das escoras.
Critério de medição de projecto: Comprimento medido segundo documentação gráfica de Projecto, incluindo as entregas nos apoios.
Critério de medição de obra: Medir-se-á o comprimento realmente executado segundo especificações de Projecto, incluindo as entregas nos apoios.

| Código | Un | Descrição | Rendimento | Preço | Importância |
|---|---|---|---|---|---|
| mt02bhp020f | Ud | Bloco lintel de betão, liso cor cinzento, 40x20x20 cm, resistência normalizada R10 (10 N/mm²), para revestir. Segundo EN 771-3. (material) | 2.625 | 1.34 | 3.52 |
| mt07aco040e | kg | Aço em varões nervurados, A400 NR, fornecido em obra em varões sem elaborar, diâmetros vários. (material) | 0.888 | 0.61 | 0.54 |
| mt08var050 | kg | Arame galvanizado para atar, de 1,30 mm de diâmetro. (material) | 0.009 | 1.13 | 0.01 |
| mt01arg005a | t | Areia de pedreira, para argamassa preparada em obra. (material) | 0.003 | 18.46 | 0.06 |
| mt08aaa010a | m³ | Água. (material) | 0.004 | 1.54 | 0.01 |
| mt08cem000l | kg | Cimento cinzento em sacos. (material) | 0.504 | 0.11 | 0.06 |
| mt08cem000l | kg | Cimento cinzento em sacos. | 8.419 | 0.11 | 0.93 |
| mt08aaa010a | m³ | Água. | 0.003 | 1.54 | 0.00 |
| mt01arg000l | m³ | Areia crivada. (material) | 0.016 | 17.43 | 0.28 |
| mt01arg001lc | m³ | Agregado grosso homogeneizado, de tamanho máximo 12 mm. (material) | 0.024 | 25.63 | 0.62 |
| mt50spa050k | m³ | Pranchão de madeira de pinho, dimensões 20x7,2 cm. (material) | 0.007 | 448.38 | 3.14 |
| mt50spa101 | kg | Pregos de aço. (material) | 0.050 | 1.69 | 0.08 |
| mt50spa081a | Ud | Escora metálica telescópica, até 3 m de altura. (material) | 0.040 | 19.66 | 0.79 |
| mq06hor010 | h | Betoneira. (equipamento) | 0.018 | 1.72 | 0.03 |
| op00ciz020 |  | Guilhotina para aço em varões nervurados. | 1.000 | 0.00 | 0.00 |
| mo020 | h | Oficial de 1ª construção em trabalhos auxiliares de pedreiro. (mão de obra) | 0.298 | 2.90 | 0.86 |
| mo112 | h | Operário não qualificado construção em trabalhos auxiliares de pedreiro. (mão de obra) | 0.298 | 1.83 | 0.55 |
| mo042 | h | Oficial de 1ª armador de ferro. (mão de obra) | 0.021 | 3.04 | 0.06 |
| mo088 | h | Ajudante de armador de ferro. (mão de obra) | 0.021 | 2.00 | 0.04 |
| % | % | Custos directos complementares | 2 % | 11.58 | 0.23 |
|  |  | Custos directos |  |  | 11.81 |
