# Caixilharia de alumínio lacado cor branca, em paredes de hall de entrada do edifício, gama básica, sem pré-aro

- Propriedade do ficheiro: CYPE INGENIEROS, S.A.
- Formato: FIEBDC-3/2002
- Âmbito geográfico: Angola
- Custos indirectos: 3.00 %
- IVA: 18.00 %

## F Fachadas

### FC Caixilharia exterior

#### FCL Alumínio

**FCL055** m² Caixilharia de alumínio lacado cor branca, em paredes de hall de entrada do edifício, gama básica, sem pré-aro.
Fornecimento e montagem de caixilharia de alumínio lacado cor branca com 60 microns de espessura mínima de película seca, em paredes de hall de entrada do edifício, formada por folhas fixas e de abrir; certificado de conformidade marca de qualidade QUALICOAT, gama básica, sem pré-aro; composta por perfis extrudidos formando aros e folhas de 1,5 mm de espessura mínima em perfis estruturais, ferragens de pendurar, fechadura, manivela e abre-portas, juntas de envidraçado de EPDM, parafusos de aço inoxidável, elementos de estanquidade, acessórios e ferramentas de mecanização homologadas. Incluindo p/p de ganchos de fixação, vedação perimetral de juntas através de um cordão de silicone neutro e ajuste final em obra. Elaborada em oficina, com classificação à permeabilidade ao ar segundo EN 12207, à estanquidade à água segundo EN 12208 e à resistência à carga do vento segundo EN 12210. Totalmente montada e testada.
Inclui: Colocação da caixilharia. Ajuste final das folhas. Vedação de juntas perimetrais.
Critério de medição de projecto: Superfície da abertura a fechar, medida segundo documentação gráfica de Projecto.
Critério de medição de obra: Medir-se-á, com as dimensões da abertura, a superfície realmente executada segundo especificações de Projecto.

| Código | Un | Descrição | Rendimento | Preço | Importância |
|---|---|---|---|---|---|
| mt25pfb015j | m² | Caixilharia de alumínio lacado cor branca em paredes de hall de entrada ao edifício, formada por folhas fixas e de abrir, gama básica, com classificação à permeabilidade ao ar segundo EN 12207, à estanquidade à água segundo EN 12208 e à resistência à carga do vento segundo EN 12210, marca de qualidade QUALICOAT. Inclusive p/p de kit de ferragens de pendurar, fechadura, manivela e abre-portas, juntas de envidraçado de EPDM, parafusos de aço inoxidável, elementos de estanquidade, acessórios, ferramentas de mecanização homologadas e elaboração em oficina. (material) | 1.020 | 189.24 | 193.02 |
| mt15sja100 | Ud | Cartucho de pasta de silicone neutro. (material) | 0.224 | 4.60 | 1.03 |
| op00ato010 |  | Aparafusadora. | 1.000 | 0.00 | 0.00 |
| mo017 | h | Oficial de 1ª serralheiro. (mão de obra) | 0.196 | 2.94 | 0.58 |
| mo057 | h | Ajudante de serralheiro. (mão de obra) | 0.167 | 1.91 | 0.32 |
| % | % | Custos directos complementares | 2 % | 194.95 | 3.90 |
|  |  | Custos directos |  |  | 198.85 |
