# Coroamento realizado com chapa dobrada de aço galvanizado, de 0,8 mm de espessura, 30 cm de desenvolvimento e 4 dobras, para fachada metálica. Inclusive acessórios de fixação das peças aos painéis

- Propriedade do ficheiro: CYPE INGENIEROS, S.A.
- Formato: FIEBDC-3/2002
- Âmbito geográfico: Angola
- Moeda: AOA
- Custos indirectos: 3.00 %
- IVA: 18.00 %

## F Fachadas, divisões e protecções

### FL Fachadas ligeiras

#### FLX Pontos singulares

**FLX010** m Coroamento realizado com chapa dobrada de aço galvanizado, de 0,8 mm de espessura, 30 cm de desenvolvimento e 4 dobras, para fachada metálica. Inclusive acessórios de fixação das peças aos painéis.
Coroamento realizado com chapa dobrada de aço galvanizado, de 0,8 mm de espessura, 30 cm de desenvolvimento e 4 dobras, para fachada metálica. Inclusive acessórios de fixação das peças aos painéis.
Inclui: Marcação e colocação do remate. Fixação mecânica.
Critério de medição de projecto: Largura medida segundo documentação gráfica de Projecto, incrementada em 5 cm para cada lado.
Critério de medição de obra: Medir-se-á o comprimento realmente executado segundo especificações de Projecto, incluindo as entregas nos apoios.

| Código | Un | Descrição | Rendimento | Preço | Importância |
|---|---|---|---|---|---|
| mt12www020cedc | m | Chapa dobrada de aço galvanizado, de 0,8 mm de espessura, 30 cm de desenvolvimento e 4 dobras, para coroamento. (material) | 1.000 | 2160.76 | 2160.76 |
| mt13ccg030d | Ud | Parafuso auto-roscante de 6,5x130 mm de aço galvanizado, com anilha. (material) | 6.000 | 148.31 | 889.86 |
| mo051 | h | Oficial de 1ª montador de painéis metálicos. (mão de obra) | 0.335 | 630.15 | 211.10 |
| mo098 | h | Ajudante de montador de painéis metálicos. (mão de obra) | 0.167 | 357.82 | 59.76 |
| % | % | Custos directos complementares | 2 % | 3321.48 | 66.43 |
|  |  | Custos directos |  |  | 3387.91 |
