# Fachada pesada de painéis pré-fabricados de betão armado

- Propriedade do ficheiro: CYPE INGENIEROS, S.A.
- Formato: FIEBDC-3/2002
- Âmbito geográfico: Angola
- Moeda: AOA
- Custos indirectos: 3.00 %
- IVA: 18.00 %

## F Fachadas, divisões e protecções

### FP Fachadas pesadas

#### FPP Painéis pré-fabricados de betão

**FPP020** m² Fachada pesada de painéis pré-fabricados de betão armado.
Parede de fachada formada por painéis pré-fabricados, lisos, de betão armado de 12 cm de espessura, 3 m de largura e 14 m de comprimento máximo, com os bordos macho-fêmea, acabamento liso de cor branca a uma face, colocados em posição horizontal, com inclusão ou delimitação de aberturas. Inclusive colocação em obra dos painéis com ajuda de autogrua, escoramentos, peças especiais, elementos metálicos para ligação entre painéis e entre painéis e elementos estruturais, vedação de juntas com silicone neutro sobre cordão de borracha adesivo e preenchimento com argamassa sem retracção nas juntas horizontales. Totalmente montada.
Inclui: Implantação dos painéis. Colocação do cordão de borracha adesivo. Posicionamento dos painéis no seu lugar de colocação. Aprumo e escoramento dos painéis. Soldadura dos elementos metálicos de ligação. Enchimento de juntas e preenchimento final com argamassa de retracção controlada.
Critério de medição de projecto: Superfície medida segundo documentação gráfica de Projecto, sem duplicar esquinas nem encontros, descontando as aberturas de superfície maior de 3 m².
Critério de medição de obra: Medir-se-á a superfície realmente executada segundo especificações de Projecto, sem duplicar esquinas nem encontros, descontando as aberturas de superfície maior de 3 m².

| Código | Un | Descrição | Rendimento | Preço | Importância |
|---|---|---|---|---|---|
| mt12pph010aa | m² | Painel pré-fabricado, liso, de betão armado de 12 cm de espessura, 3 m de largura e 14 m de comprimento máximo, com os bordos macho-fêmea, acabamento liso de cor branca a uma face, para formação de parede. Segundo EN 14992. (material) | 1.000 | 55360.14 | 55360.14 |
| mt12pph011 | kg | Pasta borracha-asfáltica para vedação a frio de juntas de painéis pré-fabricados de betão. (material) | 1.000 | 2330.45 | 2330.45 |
| mt50spa052b | m | Pranchão de madeira de pinho, de 20x7,2 cm. (material) | 0.020 | 7516.43 | 150.33 |
| mt50spa081a | Ud | Escora metálica telescópica, até 3 m de altura. (material) | 0.013 | 22891.70 | 297.59 |
| mq07gte010c | h | Autogrua de braço telescópico com uma capacidade de elevação de 30 t e 27 m de altura máxima de trabalho. (equipamento) | 0.144 | 19734.57 | 2841.78 |
| mo050 | h | Oficial de 1ª montador de painéis pré-fabricados de betão. (mão de obra) | 0.275 | 1057.30 | 290.76 |
| mo097 | h | Ajudante de montador de painéis pré-fabricados de betão. (mão de obra) | 0.275 | 604.97 | 166.37 |
| % | % | Custos directos complementares | 2 % | 61437.42 | 1228.75 |
|  |  | Custos directos |  |  | 62666.17 |
