# Gárgula de aço corten

- Propriedade do ficheiro: CYPE INGENIEROS, S.A.
- Formato: FIEBDC-3/2002
- Âmbito geográfico: Angola
- Moeda: AOA
- Custos indirectos: 3.00 %
- IVA: 18.00 %

## H Remates e trabalhos auxiliares

### HR Remates de fachada

#### HRG De aço corten

**HRG050** Ud Gárgula de aço corten.
Gárgula de tubo de aço com resistência melhorada à corrosão atmosférica (corten) S355J0WP, segundo NP EN 10025-5, de 100 mm de diâmetro, 400 mm de comprimento e 2 mm de espessura; colocação com pasta de silicone neutro; e vedação e impermeabilização da junta perimetral com massa de poliuretano, aplicação prévia de primário.
Inclui: Implantação da peça. Colocação, aprumo, nivelamento e alinhamento. Vedação de juntas e limpeza.
Critério de medição de projecto: Número de unidades previstas, segundo documentação gráfica de Projecto.
Critério de medição de obra: Medir-se-á o número de unidades realmente executadas segundo especificações de Projecto.

| Código | Un | Descrição | Rendimento | Preço | Importância |
|---|---|---|---|---|---|
| mt15sja100 | Ud | Cartucho de pasta de silicone neutro. (material) | 0.100 | 3721.59 | 372.16 |
| mt20gac010a | Ud | Gárgula de tubo de aço com resistência melhorada à corrosão atmosférica (corten) S355J0WP, segundo NP EN 10025-5, de 100 mm de diâmetro, 400 mm de comprimento e 2 mm de espessura. (material) | 1.000 | 148625.80 | 148625.80 |
| mt20wwa035 | Ud | Cartucho de 250 cm³ de primário para massas. (material) | 0.016 | 6361.18 | 101.78 |
| mt20wwa030 | Ud | Cartucho de 310 cm³ de massa de poliuretano impermeável. (material) | 0.032 | 8703.53 | 278.51 |
| mo020 | h | Oficial de 1ª construção. (mão de obra) | 0.079 | 1028.94 | 81.29 |
| mo113 | h | Operário não qualificado construção. (mão de obra) | 0.079 | 581.64 | 45.95 |
| % | % | Custos directos complementares | 2 % | 149505.49 | 2990.11 |
|  |  | Custos directos |  |  | 152495.60 |
