# Soleira de pedra natural

- Propriedade do ficheiro: CYPE INGENIEROS, S.A.
- Formato: FIEBDC-3/2002
- Âmbito geográfico: Angola
- Moeda: AOA
- Custos indirectos: 3.00 %
- IVA: 18.00 %

## H Remates e trabalhos auxiliares

### HR Remates de fachada

#### HRN De pedra natural

**HRN070** m Soleira de pedra natural.
Soleira para remate de porta de entrada ou varanda de mármore Rosa Aurora, em peças até 1100 mm de comprimento, até 200 mm de largura e 20 mm de espessura, com pingadeira, face e bordo recto polido, com banda anti-deslizante e brita aderida à superfície na sua face inferior, encastrada nas ombreiras, cobrindo o degrau de acesso à porta de entrada ou varanda do edifício; assente com argamassa de cimento, confeccionada em obra, com aditivo hidrófugo, dosificação 1:4; e enchimento de juntas entre peças e das uniões com os muros com argamassa de juntas especial para pedra natural.
Inclui: Marcação da disposição das peças. Corte das peças. Preparação e regularização do suporte. Colocação, aprumo, nivelamento e alinhamento. Enchimento de juntas e limpeza.
Critério de medição de projecto: Largura da abertura, medida segundo documentação gráfica de Projecto, incrementada em 5 cm para cada lado.
Critério de medição de obra: Medir-se-á o comprimento realmente executado segundo especificações de Projecto, incluindo os encastramentos nas ombreiras.

| Código | Un | Descrição | Rendimento | Preço | Importância |
|---|---|---|---|---|---|
| mt08aaa010a | m³ | Água. (material) | 0.006 | 279.70 | 1.68 |
| mt01arg005a | t | Areia de pedreira, para argamassa preparada em obra. (material) | 0.008 | 2992.57 | 23.94 |
| mt08cem000l | kg | Cimento cinzento em sacos. (material) | 1.900 | 18.65 | 35.44 |
| mt08adt010 | kg | Aditivo hidrófugo para impermeabilização de argamassas ou betões. (material) | 0.038 | 223.75 | 8.50 |
| mt20upn010pa | m | Soleira para remate de porta de entrada ou varanda de mármore Rosa Aurora, em peças até 1100 mm de comprimento, até 200 mm de largura e 20 mm de espessura, com pingadeira, face e bordo recto polido, com banda anti-deslizante e brita aderida à superfície na sua face inferior, segundo NP EN 771-6. (material) | 1.050 | 29606.26 | 31086.57 |
| mt09mcr220 | kg | Argamassa de enchimento de juntas para revestimentos, interiores ou exteriores, de pedra natural, polida ou para polir, composta de cimento, inertes à base de pó de mármore, pigmentos resistentes aos álcalis e aditivos especiais. (material) | 0.015 | 335.63 | 5.03 |
| mq06hor010 | h | Betoneira eléctrica com uma capacidade de amassadura de 160 l. (equipamento) | 0.010 | 907.30 | 9.07 |
| op00sie030 |  | Serra de disco de diamante, para mesa de trabalho, de corte húmido. | 1.000 | 0.00 | 0.00 |
| mo020 | h | Oficial de 1ª construção. (mão de obra) | 0.289 | 1028.94 | 297.36 |
| mo113 | h | Operário não qualificado construção. (mão de obra) | 0.341 | 581.64 | 198.34 |
| % | % | Custos directos complementares | 2 % | 31665.93 | 633.32 |
|  |  | Custos directos |  |  | 32299.25 |
