# Colocação e fixação de pré-aro metálico

- Propriedade do ficheiro: CYPE INGENIEROS, S.A.
- Formato: FIEBDC-3/2002
- Âmbito geográfico: Angola
- Custos indirectos: 3.00 %
- IVA: 18.00 %

## H Remates e trabalhos auxiliares

### HY Trabalhos auxiliares

#### HYR Assentamentos

**HYR030** Ud Colocação e fixação de pré-aro metálico, através de assentamento no paramento dos elementos de ancoragem com argamassa de cimento, confeccionada em obra, com aditivo hidrófugo, dosificação 1:4, para fixar posteriormente, sobre ele, o aro da caixilharia exterior de até 2 m² de superfície.
Colocação e fixação de pré-aro de alumínio ou de aço galvanizado, através de assentamento no paramento dos elementos de ancoragem com argamassa de cimento, confeccionada em obra, com aditivo hidrófugo, dosificação 1:4, para fixar posteriormente, sobre ele, o aro da caixilharia exterior de até 2 m² de superfície. Inclusive p/p de marcação, execução e tapamento de aberturas para as ancoragens, nivelação e aprume.
Inclui: Marcação. Execução de aberturas. Nivelação e aprume. Tapamento de aberturas.
Critério de medição de projecto: Número de unidades previstas, segundo documentação gráfica de Projecto.
Critério de medição de obra: Medir-se-á o número de unidades realmente executadas segundo especificações de Projecto.

| Código | Un | Descrição | Rendimento | Preço | Importância |
|---|---|---|---|---|---|
| mt08aaa010a | m³ | Água. (material) | 0.006 | 1.61 | 0.01 |
| mt01arg005a | t | Areia de pedreira, para argamassa preparada em obra. (material) | 0.015 | 17.00 | 0.26 |
| mt08cem000l | kg | Cimento cinzento em sacos. (material) | 3.800 | 0.12 | 0.46 |
| mt08adt010 | kg | Aditivo hidrófugo para impermeabilização de argamassas ou betões. (material) | 0.076 | 1.29 | 0.10 |
| mq06hor010 | h | Betoneira. (equipamento) | 0.007 | 1.29 | 0.01 |
| mo020 | h | Oficial de 1ª construção. (mão de obra) | 0.340 | 2.90 | 0.99 |
| mo113 | h | Operário não qualificado construção. (mão de obra) | 0.441 | 1.90 | 0.84 |
| % | % | Custos directos complementares | 2 % | 2.67 | 0.05 |
|  |  | Custos directos |  |  | 2.72 |
