# Caldeira de pé a gasóleo

- Propriedade do ficheiro: CYPE INGENIEROS, S.A.
- Formato: FIEBDC-3/2002
- Âmbito geográfico: Angola
- Custos indirectos: 3.00 %
- Despesas gerais: 13.00 %
- Lucro: 6.00 %
- IVA: 16.00 %

## I Instalações

### IC Aquecimento, climatização e A.Q.S.

#### ICC Caldeiras a gasóleo

**ICC017** Ud Caldeira de pé a gasóleo, para aquecimento e A.Q.S. instantânea, câmara de combustão aberta e tiragem natural, potência escalonável de 20 a 25 kW, caudal de A.Q.S. 14,3 l/min, dimensões 370x600x855 mm, vaso de expansão de 10 litros e saída traseira ou superior para gases queimados, Supra Combi CGW 25 "JUNKERS", termostato de ambiente com programador digital via rádio com comando telefónico para programação semanal modelo TR 15 RFT.
Fornecimento e instalação de caldeira de pé a gasóleo, para aquecimento e A.Q.S. instantânea, câmara de combustão aberta e tiragem natural, potência escalonável de 20 a 25 kW, caudal de A.Q.S. 14,3 l/min, dimensões 370x600x855 mm, vaso de expansão de 10 litros e saída traseira ou superior para gases queimados, Supra Combi CGW 25 "JUNKERS", acendimento electrónico e segurança do queimador por fotocélula, sem chama piloto, equipamento formado por: corpo de caldeira de chapa de aço especial anti-corrosão, painel de controlo e comando, queimador com pré-aquecedor, bomba de circulação com três velocidades, válvula de segurança, termostato de ambiente com programador digital via rádio com comando telefónico para programação semanal modelo TR 15 RFT, sem incluir a conduta para evacuação dos produtos da combustão que liga a caldeira com a chaminé. Totalmente montada, ligada e colocada em funcionamento pela empresa instaladora para verificar o seu correcto funcionamento.
Inclui: Marcação. Disposição dos elementos. Montagem da caldeira e dos seus acessórios. Ligação com as redes de abastecimento de água, de gasóleo, de saneamento e eléctrica, e com a conduta de evacuação dos produtos de combustão. Marcação, colocação, fixação e ligação à rede dos elementos de regulação e controlo. Colocação em funcionamento.
Critério de medição de projecto: Número de unidades previstas, segundo documentação gráfica de Projecto.
Critério de medição de obra: Medir-se-á o número de unidades realmente executadas segundo especificações de Projecto.

| Código | Un | Descrição | Rendimento | Preço | Importância |
|---|---|---|---|---|---|
| mt38cqj010d | Ud | Caldeira de pé a gasóleo, para aquecimento e A.Q.S. instantânea, câmara de combustão aberta e tiragem natural, potência escalonável de 20 a 25 kW, caudal de A.Q.S. 14,3 l/min, dimensões 370x600x855 mm, vaso de expansão de 10 litros e saída traseira ou superior para gases queimados, Supra Combi CGW 25 "JUNKERS", acendimento electrónico e segurança do queimador por fotocélula, sem chama piloto, equipamento formado por: corpo de caldeira de chapa de aço especial anti-corrosão, painel de controlo e comando, queimador com pré-aquecedor, bomba de circulação com três velocidades, válvula de segurança. (material) | 1.000 | 2105.17 | 2105.17 |
| mt38scj030l | Ud | Termostato de ambiente com programador digital via rádio com comando telefónico para programação semanal modelo TR 15 RFT "JUNKERS". (material) | 1.000 | 432.41 | 432.41 |
| mt35tpt010ae | m | Tubo rígido de PVC VD-M de 16 mm de diâmetro exterior e 1,3 mm de espessura. Resistência à compressão 750 N, resistência ao impacto 2 joules, temperatura de trabalho -5°C até 60°C, classificação 3321, segundo NP EN 61386-1 e NP EN 61386-21, com o preço incrementado em 20% relativamente a acessórios e peças especiais. (material) | 10.000 | 0.36 | 3.60 |
| mt35cep010aa | m | Cabo unipolar H07V-U, não propagador da chama, com condutor unifilar de cobre classe 1 de 1,5 mm² de secção, com isolamento de PVC, sendo a sua tensão atribuída de 450/750 V. Segundo NP 2356-3. (material) | 30.000 | 0.08 | 2.40 |
| mt38www012 | Ud | Material auxiliar para instalações de aquecimento e A.Q.S. (material) | 1.000 | 2.39 | 2.39 |
| mo002 | h | Oficial de 1ª instalador de aquecimento. (mão de obra) | 5.917 | 3.14 | 18.58 |
| mo094 | h | Ajudante de instalador de aquecimento. (mão de obra) | 5.917 | 2.00 | 11.83 |
| % | % | Custos directos complementares | 2 % | 2576.38 | 51.53 |
|  |  | Custos directos |  |  | 2627.91 |
