# Caldeira de pé a gasóleo

- Propriedade do ficheiro: CYPE INGENIEROS, S.A.
- Formato: FIEBDC-3/2002
- Âmbito geográfico: Angola
- Custos indirectos: 3.00 %
- Despesas gerais: 13.00 %
- Lucro: 6.00 %
- IVA: 16.00 %

## I Instalações

### IC Aquecimento, climatização e A.Q.S.

#### ICC Caldeiras a gasóleo

**ICC017** Ud Caldeira de pé a gasóleo, para aquecimento e A.Q.S. instantânea com acumulação de energia no primário, câmara de combustão aberta e tiragem natural, potência escalonável de 20 a 25 kW, caudal de A.Q.S. 18 l/min, dimensões 520x600x855 mm, vaso de expansão de 12 litros, depósito acumulador de energia do primário de 46 litros e saída traseira ou superior para gases queimados, Supra Acu CGA 25 "JUNKERS".
Fornecimento e instalação de caldeira de pé a gasóleo, para aquecimento e A.Q.S. instantânea com acumulação de energia no primário, câmara de combustão aberta e tiragem natural, potência escalonável de 20 a 25 kW, caudal de A.Q.S. 18 l/min, dimensões 520x600x855 mm, vaso de expansão de 12 litros, depósito acumulador de energia do primário de 46 litros e saída traseira ou superior para gases queimados, Supra Acu CGA 25 "JUNKERS", acendimento electrónico e segurança do queimador por fotocélula, sem chama piloto, equipamento formado por: corpo de caldeira de chapa de aço especial anti-corrosão, painel de controlo e comando, queimador com pré-aquecedor, bomba de circulação com três velocidades, válvula de segurança, sem incluir a conduta para evacuação dos produtos da combustão que liga a caldeira com a chaminé. Totalmente montada, ligada e colocada em funcionamento pela empresa instaladora para verificar o seu correcto funcionamento.
Inclui: Marcação. Disposição dos elementos. Montagem da caldeira e dos seus acessórios. Ligação com as redes de abastecimento de água, de gasóleo, de saneamento e eléctrica, e com a conduta de evacuação dos produtos de combustão. Colocação em funcionamento.
Critério de medição de projecto: Número de unidades previstas, segundo documentação gráfica de Projecto.
Critério de medição de obra: Medir-se-á o número de unidades realmente executadas segundo especificações de Projecto.

| Código | Un | Descrição | Rendimento | Preço | Importância |
|---|---|---|---|---|---|
| mt38cqj011d | Ud | Caldeira de pé a gasóleo, para aquecimento e A.Q.S. instantânea com acumulação de energia no primário, câmara de combustão aberta e tiragem natural, potência escalonável de 20 a 25 kW, caudal de A.Q.S. 18 l/min, dimensões 520x600x855 mm, vaso de expansão de 12 litros, depósito acumulador de energia do primário de 46 litros e saída traseira ou superior para gases queimados, Supra Acu CGA 25 "JUNKERS", acendimento electrónico e segurança do queimador por fotocélula, sem chama piloto, equipamento formado por: corpo de caldeira de chapa de aço especial anti-corrosão, painel de controlo e comando, queimador com pré-aquecedor, bomba de circulação com três velocidades, válvula de segurança. (material) | 1.000 | 2822.07 | 2822.07 |
| mt38www012 | Ud | Material auxiliar para instalações de aquecimento e A.Q.S. (material) | 1.000 | 2.39 | 2.39 |
| mo002 | h | Oficial de 1ª instalador de aquecimento. (mão de obra) | 5.917 | 3.14 | 18.58 |
| mo094 | h | Ajudante de instalador de aquecimento. (mão de obra) | 5.917 | 2.00 | 11.83 |
| % | % | Custos directos complementares | 2 % | 2854.87 | 57.10 |
|  |  | Custos directos |  |  | 2911.97 |
