# Conjunto de caldeiras a gasóleo, de baixa temperatura, de pé, de chapa de aço

- Propriedade do ficheiro: CYPE INGENIEROS, S.A.
- Formato: FIEBDC-3/2002
- Âmbito geográfico: Angola
- Moeda: AOA
- Custos indirectos: 3.00 %
- IVA: 18.00 %

## I Instalações

### IC Aquecimento, arrefecimento, climatização e A.Q.S.

#### ICC Caldeiras a gasóleo

**ICC129** Ud Conjunto de caldeiras a gasóleo, de baixa temperatura, de pé, de chapa de aço.
Conjunto de duas caldeiras em cascata, sendo a primeira uma caldeira de pé, de baixa temperatura, com corpo de chapa de aço, grande isolamento térmico e porta frontal com possibilidade de rotação à esquerda ou à direita, para queimador pressurizado de gasóleo ou gás, potência útil de 85 a 120 kW, peso 450 kg, dimensões 1522x800x1157 mm, com quadro de regulação para a regulação da caldeira em função da temperatura exterior ou para a regulação da caldeira de tipo mestre em instalações com várias caldeiras, com controlo para garantir as condições de trabalho do equipamento, sonda de temperatura exterior, e sonda de temperatura para regulação da temperatura de impulsão ou retorno da água, e a segunda uma caldeira de pé, de baixa temperatura, com corpo de chapa de aço, grande isolamento térmico e porta frontal com possibilidade de rotação à esquerda ou à direita, para queimador pressurizado de gasóleo ou gás, potência útil de 85 a 120 kW, peso 450 kg, dimensões 1522x800x1157 mm, com quadro de regulação para a regulação da caldeira de tipo escravo em instalações com várias caldeiras, módulo estratégico para a administração até um máximo de 4 caldeiras em cascata. Inclusive válvulas de corte, filtro de gasóleo, contador de gasóleo, válvula de segurança, purgadores, e descarga para sumidouro para o esvaziamento da caldeira e a drenagem da válvula de segurança, sem incluir a conduta para evacuação dos produtos da combustão. Totalmente montado, ligado e colocado em funcionamento pela empresa instaladora para a verificação do seu correcto funcionamento.
Inclui: Marcação. Disposição dos elementos. Montagem da caldeira e dos seus acessórios. Ligação com as redes de abastecimento de água, de gasóleo, de saneamento e eléctrica, e com a conduta de evacuação dos produtos de combustão. Colocação em funcionamento.
Critério de medição de projecto: Número de unidades previstas, segundo documentação gráfica de Projecto.
Critério de medição de obra: Medir-se-á o número de unidades realmente executadas segundo especificações de Projecto.

| Código | Un | Descrição | Rendimento | Preço | Importância |
|---|---|---|---|---|---|
| mt38cbu071ac | Ud | Caldeira de pé, de baixa temperatura, com corpo de chapa de aço, grande isolamento térmico e porta frontal com possibilidade de rotação à esquerda ou à direita, para queimador pressurizado de gasóleo ou gás, potência útil de 85 a 120 kW, peso 450 kg, dimensões 1522x800x1157 mm, com quadro de regulação para a regulação da caldeira em função da temperatura exterior ou para a regulação da caldeira de tipo mestre em instalações com várias caldeiras, com controlo para garantir as condições de trabalho do equipamento, sonda de temperatura exterior, e sonda de temperatura para regulação da temperatura de impulsão ou retorno da água, construção compacta. (material) | 1.000 | 6063278.61 | 6063278.61 |
| mt38cbu071ab | Ud | Caldeira de pé, de baixa temperatura, com corpo de chapa de aço, grande isolamento térmico e porta frontal com possibilidade de rotação à esquerda ou à direita, para queimador pressurizado de gasóleo ou gás, potência útil de 85 a 120 kW, peso 450 kg, dimensões 1522x800x1157 mm, com quadro de regulação para a regulação da caldeira de tipo escravo em instalações com várias caldeiras, construção compacta. (material) | 1.000 | 5855202.49 | 5855202.49 |
| mt38ccg100a | Ud | Queimador pressurizado modulante para gasóleo, de potência máxima 120 kW, com acendimento electrónico. (material) | 2.000 | 939315.04 | 1878630.08 |
| mt38cbu702a | Ud | Módulo estratégico para a administração até um máximo de 4 caldeiras em cascata. (material) | 1.000 | 304890.96 | 304890.96 |
| mt37sve010a | Ud | Válvula de esfera de latão niquelado para enroscar de 3/8". (material) | 2.000 | 4959.34 | 9918.68 |
| mt38sss210a | Ud | Filtro de gasóleo retentor de resíduos de alumínio, com peneiro de aço inoxidável com perfurações de 0,1 mm de diâmetro, com rosca de 3/8". (material) | 1.000 | 5921.25 | 5921.25 |
| mt38sss200b | Ud | Contador de gasóleo, para enroscar, de 3/8" de diâmetro nominal, caudal máximo de 200 l/h e temperatura máxima do líquido conduzido 60°C, inclusive racores de ligação. (material) | 1.000 | 398887.86 | 398887.86 |
| mt37svs010a | Ud | Válvula de segurança, de latão, com rosca de 1/2" de diâmetro, regulada a 3 bar de pressão. (material) | 1.000 | 5259.21 | 5259.21 |
| mt37sgl020d | Ud | Purgador automático de ar com bóia e rosca de 1/2" de diâmetro, corpo e tampa de latão, para uma pressão máxima de funcionamento de 10 bar e uma temperatura máxima de 110°C. (material) | 2.000 | 10403.09 | 20806.18 |
| mt38sss120 | Ud | Pirostato de rearme manual. (material) | 1.000 | 83717.94 | 83717.94 |
| mt38www050 | Ud | Descarga a sumidouro, para a drenagem da válvula de segurança, composto por 1 m de tubo de aço preto de 1/2" e funil descarga, inclusive acessórios e peças especiais. (material) | 1.000 | 17835.10 | 17835.10 |
| mt35tpt010ae | m | Tubo rígido de PVC VD-M de 16 mm de diâmetro exterior e 1,3 mm de espessura. Resistência à compressão 750 N, resistência ao impacto 2 joules, temperatura de trabalho -5°C até 60°C, classificação 3321, segundo NP EN 61386-1 e NP EN 61386-21, com o preço incrementado em 20% relativamente a acessórios e peças especiais. (material) | 10.000 | 370.97 | 3709.70 |
| mt35cep010aa | m | Cabo unipolar H07V-U, sendo a sua tensão atribuída de 450/750 V, reacção ao fogo classe Eca segundo NP EN 50575, com condutor unifilar de cobre classe 1 de 1,5 mm² de secção, com isolamento de PVC. Segundo NP 2356-3. (material) | 20.000 | 93.81 | 1876.20 |
| mt38ccg011a | Ud | Arranque do queimador para gasóleo. (material) | 1.000 | 178350.96 | 178350.96 |
| mt38www010 | Ud | Material auxiliar para instalações de aquecimento. (material) | 1.000 | 1997.53 | 1997.53 |
| mt37www010 | Ud | Material auxiliar para instalações de abastecimento de água. (material) | 1.000 | 1664.61 | 1664.61 |
| mo004 | h | Oficial de 1ª instalador de aquecimento. (mão de obra) | 5.560 | 1057.30 | 5878.59 |
| mo103 | h | Ajudante de instalador de aquecimento. (mão de obra) | 5.560 | 603.82 | 3357.24 |
| % | % | Custos directos complementares | 2 % | 14841183.19 | 296823.66 |
|  |  | Custos directos |  |  | 15138006.85 |
